# Punto de interconexión de cables de fibra óptica

- Propiedad del archivo: CYPE Ingenieros S.A.
- Formato: FIEBDC-3/2016
- Programa: Generador de precios de la construcción. CYPE Ingenieros, S.A.
- Fecha: 18/06/2024
- Ámbito geográfico: Colombia
- Divisa: COP
- Costes indirectos: 3 %
- Gastos generales: 13 %
- Beneficio industrial: 6 %
- IVA: 16 %

## I Instalaciones

### IA Audiovisuales

#### IAO Red de cables de fibra óptica

**IAO012** Ud Punto de interconexión de cables de fibra óptica.
Punto de interconexión de cables de fibra óptica, para 6 fibras ópticas, formado por caja mural de acero galvanizado, como registro principal de cables de fibra óptica; 6 conectores y 6 adaptadores SC simple para fibras ópticas monomodo. Incluso cierre con llave, accesorios necesarios para su correcta instalación, piezas especiales y fijaciones.
Incluye: Colocación del armario mural. Colocación de los conectores. Conexionado y comprobación de su correcto funcionamiento.
Criterio de medición de proyecto: Número de unidades previstas, según documentación gráfica de Proyecto.
Criterio de medición de obra: Se medirá el número de unidades realmente ejecutadas según especificaciones de Proyecto.

| Código | Ud | Descripción | Rendimiento | Precio | Importe |
|---|---|---|---|---|---|
| mt40foa030c | Ud | Caja mural con capacidad para 6 conectores tipo SC simple, de acero galvanizado, de 200x140x30 mm, para instalaciones de fibra óptica. Incluso cierre con llave, accesorios y fijaciones. (material) | 1 | 315172.2 | 315172.200 |
| mt40fod020a | Ud | Conector tipo SC/APC simple monomodo, para instalaciones de fibra óptica. (material) | 6 | 43076.32 | 258457.920 |
| mt40fod030a | Ud | Adaptador tipo SC simple monomodo, para instalaciones de fibra óptica. (material) | 6 | 36379.34 | 218276.040 |
| mo001 | h | Oficial 1ª instalador de telecomunicaciones. (mano de obra) | 0.969 | 26179.17 | 25367.616 |
| mo056 | h | Ayudante instalador de telecomunicaciones. (mano de obra) | 0.969 | 19008.41 | 18419.149 |
| % | % | Herramienta menor | 2 % | 835692.925 | 16713.859 |
|  |  | Costes directos |  |  | 852406.784 |

## Recursos

**mt40foa030c** Ud Caja mural con capacidad para 6 conectores tipo SC simple
Datos técnicos: Coste energético 0.018 MJ; Emisión de CO2 0.028 kg
Residuos:
- embalaje: re150101 Envases de papel y cartón. (componente de residuo); rendimiento 0.033 kg; Código LER 15 01 01; Masa del elemento 1 kg; Volumen 0.001333 m3

**mt40fod020a** Ud Conector tipo SC/APC simple monomodo, para instalaciones de fibra óptica
Datos técnicos: Coste energético 2.988 MJ; Emisión de CO2 0.214 kg
Residuos:
- embalaje: re150101 Envases de papel y cartón; rendimiento 0.072 kg

**mt40fod030a** Ud Adaptador tipo SC simple monomodo, para instalaciones de fibra óptica
Datos técnicos: Coste energético 0.017 MJ; Emisión de CO2 0.027 kg
Residuos:
- embalaje: re150101 Envases de papel y cartón; rendimiento 0.032 kg
