# Caja de inversión de ciclo, para sistema VRV-5, para gas R-32

- Propiedad del archivo: CYPE Ingenieros S.A.
- Formato: FIEBDC-3/2016
- Programa: Generador de precios de la construcción. CYPE Ingenieros, S.A.
- Fecha: 18/06/2024
- Ámbito geográfico: Colombia
- Divisa: COP
- Costes indirectos: 3 %
- Gastos generales: 13 %
- Beneficio industrial: 6 %
- IVA: 16 %

## I Instalaciones

### IB Sistemas de climatización

#### IBY Sistema VRV (Daikin)

**IBY180** Ud Caja de inversión de ciclo, para sistema VRV-5, para gas R-32.
Caja de inversión de ciclo frigorífico, de 4 pares de conexiones para las unidades interiores, para sistema VRV-5 (Volumen de Refrigerante Variable), para gas R-32, bomba de calor con recuperación de calor, modelo BS4A14AV1B "DAIKIN", número máximo de unidades interiores conectables 20, número máximo de unidades interiores conectables 5 por derivación, índice de capacidad máximo de las unidades interiores conectables 400, índice de capacidad máximo de las unidades interiores conectables 140 por derivación, peso 40 kg y alimentación monofásica (230V/50Hz), con tres conexiones para la unidad exterior, una para la línea de líquido, otra para la línea de descarga de gas y otra para la línea de succión de gas, y dos conexiones para cada unidad interior, una para la línea de líquido y otra para la línea de gas, con aislamiento térmico y acústico de espuma de poliuretano. Incluso elementos para suspensión del techo.
Criterio de valoración económica: El precio no incluye la canalización ni el cableado eléctrico de alimentación.
Incluye: Replanteo. Colocación y fijación. Conexión a las líneas frigoríficas. Conexión a la red eléctrica. Conexión a la red de desagüe.
Criterio de medición de proyecto: Número de unidades previstas, según documentación gráfica de Proyecto.
Criterio de medición de obra: Se medirá el número de unidades realmente ejecutadas según especificaciones de Proyecto.

| Código | Ud | Descripción | Rendimiento | Precio | Importe |
|---|---|---|---|---|---|
| mt42dai614a | Ud | Caja de inversión de ciclo frigorífico, de 4 pares de conexiones para las unidades interiores, para sistema VRV-5 (Volumen de Refrigerante Variable), para gas R-32, bomba de calor con recuperación de calor, modelo BS4A14AV1B "DAIKIN", número máximo de unidades interiores conectables 20, número máximo de unidades interiores conectables 5 por derivación, índice de capacidad máximo de las unidades interiores conectables 400, índice de capacidad máximo de las unidades interiores conectables 140 por derivación, peso 40 kg y alimentación monofásica (230V/50Hz), con tres conexiones para la unidad exterior, una para la línea de líquido, otra para la línea de descarga de gas y otra para la línea de succión de gas, y dos conexiones para cada unidad interior, una para la línea de líquido y otra para la línea de gas, con aislamiento térmico y acústico de espuma de poliuretano. (material) | 1 | 27031304.859999999 | 27031304.860 |
| mt42www090 | Ud | Kit de soportes para suspensión del techo, formado por cuatro varillas roscadas de acero galvanizado, con sus chazos, tuercas y arandelas correspondientes. (material) | 1 | 128720.5 | 128720.500 |
| mo005 | h | Oficial 1ª instalador de climatización. (mano de obra) | 0.606 | 26179.17 | 15864.577 |
| mo104 | h | Ayudante instalador de climatización. (mano de obra) | 0.606 | 19008.41 | 11519.096 |
| % | % | Herramienta menor | 2 % | 27187409.033 | 543748.181 |
|  |  | Costes directos |  |  | 27731157.214 |
