# Termostato de zona

- Propiedad del archivo: CYPE Ingenieros S.A.
- Formato: FIEBDC-3/2016
- Programa: Generador de precios de la construcción. CYPE Ingenieros, S.A.
- Fecha: 15/10/2024
- Ámbito geográfico: Colombia
- Divisa: COP
- Costes indirectos: 3 %
- Gastos generales: 13 %
- Beneficio industrial: 6 %
- IVA: 16 %

## I Instalaciones

### IB Sistemas de climatización

#### IBZ Sistema Airzone

**IBZ005** Ud Termostato de zona.
Interfaz de control de usuario, Lite AZCE6LITECN "AIRZONE", pantalla de led, con botones táctiles capacitivos, de acero y cristal, conexión por cable, montaje en superficie, color negro, para control del encendido y apagado de la zona, control de la temperatura de consigna, en pasos de 1°C/2°F y lectura de la temperatura ambiente y de la humedad relativa de zona.
Incluye: Replanteo. Colocación y fijación. Conexionado.
Criterio de medición de proyecto: Número de unidades previstas, según documentación gráfica de Proyecto.
Criterio de medición de obra: Se medirá el número de unidades realmente ejecutadas según especificaciones de Proyecto.

| Código | Ud | Descripción | Rendimiento | Precio | Importe |
|---|---|---|---|---|---|
| mt42air652ab | Ud | Interfaz de control de usuario, Lite AZCE6LITECN "AIRZONE", pantalla de led, con botones táctiles capacitivos, de acero y cristal, conexión por cable, montaje en superficie, color negro, para control del encendido y apagado de la zona, control de la temperatura de consigna, en pasos de 1°C/2°F y lectura de la temperatura ambiente y de la humedad relativa de zona. (material) | 1 | 684786.85 | 684786.850 |
| mo005 | h | Oficial 1ª instalador de climatización. (mano de obra) | 0.122 | 27359.16 | 3337.818 |
| mo104 | h | Ayudante instalador de climatización. (mano de obra) | 0.098 | 19865.18 | 1946.788 |
| % | % | Herramienta menor | 2 % | 690071.456 | 13801.429 |
|  |  | Costes directos |  |  | 703872.885 |

## Recursos

**mt42air652ab** Ud Interfaz de control de usuario
Datos técnicos: Coste energético 6.791 MJ; Emisión de CO2 0.451 kg
Residuos:
- embalaje: re150101 Envases de papel y cartón. (componente de residuo); rendimiento 0.139 kg; Código LER 15 01 01; Masa del elemento 1 kg; Volumen 0.001333 m3
- embalaje: re170203 Plástico. (componente de residuo); rendimiento 0.069 kg; Código LER 17 02 03; Masa del elemento 1 kg; Volumen 0.001667 m3
