# Boca de carga para depósito de combustible líquido

- Propiedad del archivo: CYPE Ingenieros S.A.
- Formato: FIEBDC-3/2016
- Programa: Generador de precios de la construcción. CYPE Ingenieros, S.A.
- Fecha: 18/06/2024
- Ámbito geográfico: Colombia
- Divisa: COP
- Costes indirectos: 3 %
- Gastos generales: 13 %
- Beneficio industrial: 6 %
- IVA: 16 %

## I Instalaciones

### IC Calefacción, refrigeración, climatización y A.C.S.

#### ICD Combustible líquido

**ICD105** Ud Boca de carga para depósito de combustible líquido.
Boca de carga para depósito de combustible líquido, de latón, de 4", colocada mediante unión roscada y alojada en armario de poliéster. Totalmente montada, conexionada y probada.
Incluye: Replanteo. Colocación del armario. Montaje, colocación y fijación de la boca de carga. Conexionado.
Criterio de medición de proyecto: Número de unidades previstas, según documentación gráfica de Proyecto.
Criterio de medición de obra: Se medirá el número de unidades realmente ejecutadas según especificaciones de Proyecto.

| Código | Ud | Descripción | Rendimiento | Precio | Importe |
|---|---|---|---|---|---|
| mt38dep003d | Ud | Boca de carga, de latón, de 4", para roscar. (material) | 1 | 752209.04 | 752209.040 |
| mt43www070 | Ud | Armario de poliéster de 480x350x220 mm, con puerta, cerradura de triángulo y lengüetas para candado. (material) | 1 | 177529.46 | 177529.460 |
| mo004 | h | Oficial 1ª calefactor. (mano de obra) | 0.248 | 26179.17 | 6492.434 |
| mo103 | h | Ayudante calefactor. (mano de obra) | 0.248 | 19008.41 | 4714.086 |
| % | % | Herramienta menor | 2 % | 940945.020 | 18818.900 |
|  |  | Costes directos |  |  | 959763.920 |

## Recursos

**mt43www070** Ud Armario de poliéster de 480x350x220 mm, con puerta, cerradura de triángulo y lengüetas para candado
Datos técnicos: Coste energético 0.019 MJ; Emisión de CO2 0.030 kg
Residuos:
- embalaje: re150101 Envases de papel y cartón. (componente de residuo); rendimiento 0.035 kg; Código LER 15 01 01; Masa del elemento 1 kg; Volumen 0.001333 m3
