# Depósito de combustible líquido, de superficie, de polietileno de alta densidad (PEAD/HDPE)

- Propiedad del archivo: CYPE Ingenieros S.A.
- Formato: FIEBDC-3/2016
- Programa: Generador de precios de la construcción. CYPE Ingenieros, S.A.
- Fecha: 18/06/2024
- Ámbito geográfico: Colombia
- Divisa: COP
- Costes indirectos: 3 %
- Gastos generales: 13 %
- Beneficio industrial: 6 %
- IVA: 16 %

## I Instalaciones

### IC Calefacción, refrigeración, climatización y A.C.S.

#### ICD Combustible líquido

**ICD120** Ud Depósito de combustible líquido, de superficie, de polietileno de alta densidad (PEAD/HDPE).
Depósito homologado de gasóleo, de superficie, colocado en el exterior del edificio, de polietileno de alta densidad (PEAD/HDPE), de doble pared, con una capacidad de 2000 litros. Incluso, indicador de nivel, accesorios de conexión y elementos de protección según normativa. Totalmente montado, conexionado y probado.
Incluye: Colocación del depósito. Montaje de accesorios.
Criterio de medición de proyecto: Número de unidades previstas, según documentación gráfica de Proyecto.
Criterio de medición de obra: Se medirá el número de unidades realmente ejecutadas según especificaciones de Proyecto.

| Código | Ud | Descripción | Rendimiento | Precio | Importe |
|---|---|---|---|---|---|
| mt38dep120d | Ud | Depósito de combustible líquido, de superficie, de polietileno de alta densidad (PEAD/HDPE) con refuerzos de acero, de doble pared, de 2200x770x1700 mm, con una capacidad de 2000 litros y cuatro bocas de entrada/salida. (material) | 1 | 6223524.62 | 6223524.620 |
| mt38dep112d | Ud | Indicador de nivel para depósito de combustible líquido de polietileno, de doble pared, con una capacidad de 2000 litros. (material) | 1 | 87796.11 | 87796.110 |
| mt38dep114a | Ud | Accesorios de carga, aspiración y ventilación para depósito de combustible líquido de polietileno de alta densidad (PEAD/HDPE). (material) | 1 | 141143.9 | 141143.900 |
| mo004 | h | Oficial 1ª calefactor. (mano de obra) | 0.99 | 26179.17 | 25917.378 |
| mo103 | h | Ayudante calefactor. (mano de obra) | 0.99 | 19008.41 | 18818.326 |
| % | % | Herramienta menor | 2 % | 6497200.334 | 129944.007 |
|  |  | Costes directos |  |  | 6627144.341 |

## Recursos

**mt38dep120d** Ud Depósito de combustible líquido
Datos técnicos: Coste energético 19870.846 MJ; Emisión de CO2 704.773 kg
Residuos:
- embalaje: re150101 Envases de papel y cartón. (componente de residuo); rendimiento 0.086 kg; Código LER 15 01 01; Masa del elemento 1 kg; Volumen 0.001333 m3
