# Panel para sistema de calefacción y refrigeración por techo radiante, con cielo raso continuo

- Propiedad del archivo: CYPE Ingenieros S.A.
- Formato: FIEBDC-3/2016
- Programa: Generador de precios de la construcción. CYPE Ingenieros, S.A.
- Fecha: 18/06/2024
- Ámbito geográfico: Colombia
- Divisa: COP
- Costes indirectos: 3 %
- Gastos generales: 13 %
- Beneficio industrial: 6 %
- IVA: 16 %

## I Instalaciones

### IC Calefacción, refrigeración, climatización y A.C.S.

#### ICE Emisores por agua para calefacción y refrigeración

**ICE021** Ud Panel para sistema de calefacción y refrigeración por techo radiante, con cielo raso continuo.
Panel refrigerante, de yeso laminado, para cielo raso continuo, de 1000x1200 mm y 15 mm de espesor, con circuito integrado de tubo de polietileno reticulado (PE-X) con barrera de oxígeno, de 9,9 mm de diámetro y 1,1 mm de espesor, con aislamiento térmico de poliestireno expandido de 27 mm de espesor, Euroclase B-s1, d0 de reacción al fuego, para sistema de calefacción y refrigeración por techo radiante; suspendido de la losa con estructura metálica. Totalmente montado, conexionado y probado.
Criterio de valoración económica: El precio no incluye la estructura soporte.
Incluye: Atornillado y colocación de las placas. Tratamiento de juntas.
Criterio de medición de proyecto: Número de unidades previstas, según documentación gráfica de Proyecto.
Criterio de medición de obra: Se medirá el número de unidades realmente ejecutadas según especificaciones de Proyecto.

| Código | Ud | Descripción | Rendimiento | Precio | Importe |
|---|---|---|---|---|---|
| mt38etu100c | Ud | Panel refrigerante, de yeso laminado, para cielo raso continuo, de 1000x1200 mm y 15 mm de espesor, con circuito integrado de tubo de polietileno reticulado (PE-X) con barrera de oxígeno, de 9,9 mm de diámetro y 1,1 mm de espesor, con aislamiento térmico de poliestireno expandido de 27 mm de espesor, Euroclase B-s1, d0 de reacción al fuego. (material) | 1 | 754997.11 | 754997.110 |
| mo004 | h | Oficial 1ª calefactor. (mano de obra) | 0.148 | 26179.17 | 3874.517 |
| mo103 | h | Ayudante calefactor. (mano de obra) | 0.074 | 19008.41 | 1406.622 |
| % | % | Herramienta menor | 2 % | 760278.249 | 15205.565 |
|  |  | Costes directos |  |  | 775483.814 |

Residuos:
- colocación: mt38etu100c; factor de residuo 0.0045

## Recursos

**mt38etu100c** Ud Panel refrigerante
Datos técnicos: Coste energético 481.283 MJ; Emisión de CO2 8.953 kg; Código LER 17 08 02; Masa del elemento 15.82 kg; Volumen 0.01582 m3
Residuos:
- embalaje: re170203 Plástico. (componente de residuo); rendimiento 0.036 kg; Código LER 17 02 03; Masa del elemento 1 kg; Volumen 0.001667 m3
