# Sistema de calefacción y refrigeración por suelo radiante, con capa de mortero, "UPONOR"

- Propiedad del archivo: CYPE Ingenieros S.A.
- Formato: FIEBDC-3/2016
- Programa: Generador de precios de la construcción. CYPE Ingenieros, S.A.
- Fecha: 18/06/2024
- Ámbito geográfico: Colombia
- Divisa: COP
- Costes indirectos: 3 %
- Gastos generales: 13 %
- Beneficio industrial: 6 %
- IVA: 16 %

## I Instalaciones

### IC Calefacción, refrigeración, climatización y A.C.S.

#### ICE Emisores por agua para calefacción y refrigeración

**ICE107** m² Sistema de calefacción y refrigeración por suelo radiante, con capa de mortero, "UPONOR".
Sistema de calefacción por suelo radiante "UPONOR IBERIA", compuesto por film de polietileno, banda de espuma de polietileno (PE), de 150x10 mm, modelo Multi Autofijación, panel aislante de poliestireno expandido (EPS), con tiras de velcro para fijación de los tubos, con mejora del aislamiento acústico a ruido aéreo y de impacto, de 10000x1000 mm y 25 mm de espesor, proporcionando una reducción del nivel global de presión de ruido de impactos de 26 dB, modelo Klett Autofijación Neorol G, tubo de polietileno reticulado (PE-Xa) con barrera de oxígeno (EVOH), de 16 mm de diámetro exterior y 2 mm de espesor, con tiras exteriores de velcro en espiral para fijación a panel aislante, modelo Klett Autofijación Confort Pipe PLUS, y mortero autonivelante, "UPONOR IBERIA", con resistencia a compresión de 20 N/mm², resistencia a flexión de 4 N/mm², de 50 mm de espesor. Totalmente montado, conexionado y probado.
Incluye: Preparación y limpieza de la superficie de apoyo. Replanteo de la instalación. Extendido del film de polietileno. Fijación del zócalo perimetral. Colocación de los paneles. Replanteo de la tubería. Colocación y fijación de las tuberías. Fundido y extendido de la capa de mortero autonivelante.
Criterio de medición de proyecto: Superficie útil, medida según documentación gráfica de Proyecto.
Criterio de medición de obra: Se medirá la superficie realmente ejecutada según especificaciones de Proyecto.

| Código | Ud | Descripción | Rendimiento | Precio | Importe |
|---|---|---|---|---|---|
| mt17peu010d | m² | Film de polietileno, modelo Multi "UPONOR IBERIA". (material) | 1 | 9654.04 | 9654.040 |
| mt17epu021h | m | Banda de espuma de polietileno (PE), de 150x10 mm, modelo Multi Autofijación "UPONOR IBERIA", con tiras autoadhesivas. (material) | 0.6 | 19015.53 | 11409.318 |
| mt17epu016f | m² | Panel aislante de poliestireno expandido (EPS), con tiras de velcro para fijación de los tubos, con mejora del aislamiento acústico a ruido aéreo y de impacto, de 10000x1000 mm 25 mm de espesor, proporcionando una reducción del nivel global de presión de ruido de impactos de 26 dB, modelo Klett Autofijación Neorol G "UPONOR IBERIA", con propagación retardada de la llama Euroclase E, con cuadrícula de tiras de velcro cada 5 cm para fijación del tubo, unión por solape adhesivo. (material) | 1 | 173187.58 | 173187.580 |
| mt37tpu015k | m | Tubo de polietileno reticulado (PE-Xa) con barrera de oxígeno (EVOH), de 16 mm de diámetro exterior y 2 mm de espesor, con tiras exteriores de velcro en espiral para fijación a panel aislante, modelo Klett Autofijación Confort Pipe PLUS "UPONOR IBERIA", según ISO 15875-2. (material) | 10 | 9548.93 | 95489.300 |
| mt09mal020a | m³ | Mortero autonivelante, con resistencia a compresión de 20 N/mm², resistencia a flexión de 4 N/mm², a base de sulfato cálcico, para espesores de 2,5 a 7,0 cm, usado en nivelación de pisos. (material) | 0.05 | 547842.85 | 27392.143 |
| mt08aaa010a | m³ | Agua. (material) | 0.004 | 3281.16 | 13.125 |
| mq06pym020 | h | Mezcladora-bombeadora para morteros autonivelantes. (maquinaria) | 0.058 | 27544.02 | 1597.553 |
| mo004 | h | Oficial 1ª calefactor. (mano de obra) | 0.43 | 26179.17 | 11257.043 |
| mo103 | h | Ayudante calefactor. (mano de obra) | 0.43 | 19008.41 | 8173.616 |
| mo031 | h | Oficial 1ª aplicador de mortero autonivelante. (mano de obra) | 0.061 | 25476.92 | 1554.092 |
| mo069 | h | Ayudante aplicador de mortero autonivelante. (mano de obra) | 0.061 | 19044.65 | 1161.724 |
| % | % | Herramienta menor | 2 % | 340889.534 | 6817.791 |
|  |  | Costes directos |  |  | 347707.325 |

Residuos:
- colocación: mt17peu010d Film de polietileno, modelo Multi "UPONOR IBERIA"; factor de residuo 0.06
- colocación: mt17epu021h Banda de espuma de polietileno (PE), de 150x10 mm, modelo Multi Autofijación "UPONOR IBERIA", con tiras autoadhesivas; factor de residuo 0.0597143
- colocación: mt17epu016f; factor de residuo 0.0240001
- colocación: mt37tpu015k; factor de residuo 0.0275
- colocación: mt09mal020a; factor de residuo 0.0036

## Recursos

**mt17peu010d** m² Film de polietileno, modelo Multi "UPONOR IBERIA"
Datos técnicos: Coste energético 28.363 MJ; Emisión de CO2 1.039 kg; Código LER 17 06 04; Masa del elemento 0.19 kg; Volumen 0.000317 m3
Residuos:
- embalaje: re170203 Plástico. (componente de residuo); rendimiento 0.024 kg; Código LER 17 02 03; Masa del elemento 1 kg; Volumen 0.001667 m3

**mt17epu021h** m Banda de espuma de polietileno (PE), de 150x10 mm, modelo Multi Autofijación "UPONOR IBERIA", con tiras autoadhesivas
Datos técnicos: Coste energético 14.504 MJ; Emisión de CO2 0.516 kg; Código LER 17 06 04; Masa del elemento 0.105 kg; Volumen 0.000175 m3
Residuos:
- embalaje: re170203 Plástico; rendimiento 0.001 kg

**mt17epu016f** m² Panel aislante de poliestireno expandido (EPS)
Datos técnicos: Coste energético 94.506 MJ; Emisión de CO2 3.278 kg; Código LER 17 06 04; Masa del elemento 0.99187 kg; Volumen 0.001653 m3
Residuos:
- embalaje: re170203 Plástico; rendimiento 0.034 kg

**mt37tpu015k** m Tubo de polietileno reticulado (PE-Xa) con barrera de oxígeno (EVOH)
Datos técnicos: Coste energético 7.363 MJ; Emisión de CO2 0.366 kg; Código LER 17 02 03; Masa del elemento 0.076 kg; Volumen 0.000127 m3

**mt09mal020a** m³ Mortero autonivelante
Datos técnicos: Coste energético 1365.000 MJ; Emisión de CO2 105.000 kg; Código LER 17 01 01; Masa del elemento 2100 kg; Volumen 1.4 m3

**mt08aaa010a** m³ Agua
Datos técnicos: Coste energético 60.000 MJ; Emisión de CO2 30.000 kg
