# Caldera a gas, colectiva, de baja temperatura, de pie, de hierro fundido

- Propiedad del archivo: CYPE Ingenieros S.A.
- Formato: FIEBDC-3/2016
- Programa: Generador de precios de la construcción. CYPE Ingenieros, S.A.
- Fecha: 18/06/2024
- Ámbito geográfico: Colombia
- Divisa: COP
- Costes indirectos: 3 %
- Gastos generales: 13 %
- Beneficio industrial: 6 %
- IVA: 16 %

## I Instalaciones

### IC Calefacción, refrigeración, climatización y A.C.S.

#### ICG Calderas a gas

**ICG135** Ud Caldera a gas, colectiva, de baja temperatura, de pie, de hierro fundido.
Caldera de pie, de baja temperatura, con cuerpo de fundición de hierro GL 180M, 3 pasos de humos rodeando completamente el hogar enteramente refrigerado por agua, fuerte aislamiento térmico, puerta frontal con posibilidad de giro a izquierda o a derecha, para quemador presurizado de gasóleo o gas, potencia útil de 40 a 52 kW, peso 227 kg, dimensiones 787x600x1111 mm, de 4 elementos ensamblados, con cuadro de regulación para la regulación de la caldera en función de la temperatura exterior, de un circuito de calefacción, del circuito de A.C.S. y del circuito de recirculación de A.C.S., con sonda de temperatura exterior. Incluso válvula de seguridad, purgadores, pirostato y desagüe a sumidero para el vaciado de la caldera y el drenaje de la válvula de seguridad, sin incluir el ducto para evacuación de los productos de la combustión. Totalmente montada, conexionada y puesta en marcha por la empresa instaladora para la comprobación de su correcto funcionamiento.
Incluye: Replanteo. Presentación de los elementos. Montaje de la caldera y sus accesorios. Conexionado con las redes de conducción de agua, de gas, de salubridad y eléctrica, y con el ducto de evacuación de los productos de la combustión. Puesta en marcha.
Criterio de medición de proyecto: Número de unidades previstas, según documentación gráfica de Proyecto.
Criterio de medición de obra: Se medirá el número de unidades realmente ejecutadas según especificaciones de Proyecto.

| Código | Ud | Descripción | Rendimiento | Precio | Importe |
|---|---|---|---|---|---|
| mt38cbu045ab | Ud | Caldera de pie, de baja temperatura, con cuerpo de fundición de hierro GL 180M, 3 pasos de humos rodeando completamente el hogar enteramente refrigerado por agua, fuerte aislamiento térmico, puerta frontal con posibilidad de giro a izquierda o a derecha, para quemador presurizado de gasóleo o gas, potencia útil de 40 a 52 kW, peso 227 kg, dimensiones 787x600x1111 mm, de 4 elementos ensamblados, con cuadro de regulación para la regulación de la caldera en función de la temperatura exterior, de un circuito de calefacción, del circuito de A.C.S. y del circuito de recirculación de A.C.S., con sonda de temperatura exterior. (material) | 1 | 18620290.07 | 18620290.070 |
| mt38ccg110a | Ud | Quemador presurizado modulante para gas, de potencia máxima 60 kW, con encendido electrónico. (material) | 1 | 5667085.87 | 5667085.870 |
| mt35aia010a | m | Tubo curvable de PVC, corrugado, de color negro, de 16 mm de diámetro nominal, para canalización empotrada en obra de mampostería (paredes y techos). Resistencia a la compresión 320 N, resistencia al impacto 1 julio, temperatura de trabajo -5°C hasta 60°C, con grado de protección IP545, no propagador de la llama. (material) | 10 | 1989.41 | 19894.100 |
| mt35cun020a | m | Cable unipolar H07Z1-K (AS), siendo su tensión asignada de 450/750 V, reacción al fuego clase Cca-s1a,d1,a1 según UNE-EN 50575, con conductor multifilar de cobre clase 5 (-K) de 1,5 mm² de sección, con aislamiento de compuesto termoplástico a base de poliolefina libre de halógenos con baja emisión de humos y gases corrosivos (Z1). (material) | 20 | 2212.87 | 44257.400 |
| mt37svs010a | Ud | Válvula de seguridad, de latón, con rosca de 1/2" de diámetro, tarada a 3 bar de presión. (material) | 1 | 11897.7 | 11897.700 |
| mt37sgl020d | Ud | Purgador automático de aire con boya y rosca de 1/2" de diámetro, cuerpo y tapa de latón, para una presión máxima de trabajo de 10 bar y una temperatura máxima de 110°C. (material) | 2 | 23534.49 | 47068.980 |
| mt38www050 | Ud | Desagüe a sumidero, para el drenaje de la válvula de seguridad, compuesto por 1 m de tubo de acero negro de 1/2" y embudo desagüe, incluso accesorios y piezas especiales. (material) | 1 | 80958.37 | 80958.370 |
| mt38www010 | Ud | Material auxiliar para instalaciones de calefacción. (material) | 1 | 9067.34 | 9067.340 |
| mo004 | h | Oficial 1ª calefactor. (mano de obra) | 4.981 | 26179.17 | 130398.446 |
| mo103 | h | Ayudante calefactor. (mano de obra) | 4.981 | 19008.41 | 94680.890 |
| % | % | Herramienta menor | 2 % | 24725599.166 | 494511.983 |
|  |  | Costes directos |  |  | 25220111.149 |

Residuos:
- colocación: mt35aia010a; factor de residuo 0.0275
- colocación: mt35cun020a; factor de residuo 0.0165

## Recursos

**mt38cbu045ab** Ud Caldera de pie, de baja temperatura
Datos técnicos: Coste energético 7520.975 MJ; Emisión de CO2 584.822 kg
Residuos:
- embalaje: re150101 Envases de papel y cartón. (componente de residuo); rendimiento 2.442 kg; Código LER 15 01 01; Masa del elemento 1 kg; Volumen 0.001333 m3
- embalaje: re170201 Madera. (componente de residuo); rendimiento 0.639 kg; Código LER 17 02 01; Masa del elemento 1 kg; Volumen 0.000909 m3

**mt35aia010a** m Tubo curvable de PVC
Datos técnicos: Coste energético 11.626 MJ; Emisión de CO2 0.577 kg; Código LER 17 02 03; Masa del elemento 0.12 kg; Volumen 0.0002 m3

**mt35cun020a** m Cable unipolar H07Z1-K (AS)
Datos técnicos: Coste energético 2.663 MJ; Emisión de CO2 0.201 kg; Código LER 17 04 11; Masa del elemento 0.02 kg; Volumen 0.000013 m3
Residuos:
- embalaje: re150101 Envases de papel y cartón; rendimiento 0.065 kg

**mt37svs010a** Ud Válvula de seguridad, de latón, con rosca de 1/2" de diámetro, tarada a 3 bar de presión
Datos técnicos: Coste energético 511.326 MJ; Emisión de CO2 34.399 kg
Residuos:
- embalaje: re150101 Envases de papel y cartón; rendimiento 0.072 kg

**mt37sgl020d** Ud Purgador automático de aire con boya y rosca de 1/2" de diámetro
Datos técnicos: Coste energético 35.179 MJ; Emisión de CO2 2.421 kg
Residuos:
- embalaje: re150101 Envases de papel y cartón; rendimiento 0.072 kg
