# Caldera a gas, colectiva, de condensación, mural

- Propiedad del archivo: CYPE Ingenieros S.A.
- Formato: FIEBDC-3/2016
- Programa: Generador de precios de la construcción. CYPE Ingenieros, S.A.
- Fecha: 18/06/2024
- Ámbito geográfico: Colombia
- Divisa: COP
- Costes indirectos: 3 %
- Gastos generales: 13 %
- Beneficio industrial: 6 %
- IVA: 16 %

## I Instalaciones

### IC Calefacción, refrigeración, climatización y A.C.S.

#### ICG Calderas a gas

**ICG238** Ud Caldera a gas, colectiva, de condensación, mural.
Caldera mural, de condensación, con intercambiador de tubos de aluminio aleteados y quemador modulante de gas natural, para calefacción, potencia útil modulante de 10,4 a 45 kW, peso 48 kg, dimensiones 695x520x465 mm, con válvula de 3 vías para la producción de A.C.S. mediante interacumulador. Totalmente montada, conexionada y probada.
Incluye: Replanteo. Presentación de los elementos. Montaje de la caldera y sus accesorios. Conexionado con las redes de conducción de agua, de gas, de salubridad y eléctrica, y con el ducto de evacuación de los productos de la combustión. Puesta en marcha.
Criterio de medición de proyecto: Número de unidades previstas, según documentación gráfica de Proyecto.
Criterio de medición de obra: Se medirá el número de unidades realmente ejecutadas según especificaciones de Proyecto.

| Código | Ud | Descripción | Rendimiento | Precio | Importe |
|---|---|---|---|---|---|
| mt38cbu070aa | Ud | Caldera mural, de condensación, con intercambiador de tubos de aluminio aleteados y quemador modulante de gas natural, para calefacción, potencia útil modulante de 10,4 a 45 kW, peso 48 kg, dimensiones 695x520x465 mm, con válvula de 3 vías para la producción de A.C.S. mediante interacumulador. (material) | 1 | 19470487.890000001 | 19470487.890 |
| mt38www010 | Ud | Material auxiliar para instalaciones de calefacción. (material) | 1 | 9067.34 | 9067.340 |
| mo004 | h | Oficial 1ª calefactor. (mano de obra) | 4.972 | 26179.17 | 130162.833 |
| mo103 | h | Ayudante calefactor. (mano de obra) | 4.972 | 19008.41 | 94509.815 |
| % | % | Herramienta menor | 2 % | 19704227.878 | 394084.558 |
|  |  | Costes directos |  |  | 20098312.436 |

## Recursos

**mt38cbu070aa** Ud Caldera mural, de condensación
Datos técnicos: Coste energético 3477.422 MJ; Emisión de CO2 270.462 kg
Residuos:
- embalaje: re150101 Envases de papel y cartón. (componente de residuo); rendimiento 2.461 kg; Código LER 15 01 01; Masa del elemento 1 kg; Volumen 0.001333 m3
- embalaje: re170201 Madera. (componente de residuo); rendimiento 0.641 kg; Código LER 17 02 01; Masa del elemento 1 kg; Volumen 0.000909 m3
