# Canalización de protección para la línea frigorífica, el cableado eléctrico de alimentación y la red de evacuación de condensados

- Propiedad del archivo: CYPE Ingenieros S.A.
- Formato: FIEBDC-3/2016
- Programa: Generador de precios de la construcción. CYPE Ingenieros, S.A.
- Fecha: 18/06/2024
- Ámbito geográfico: Colombia
- Divisa: COP
- Costes indirectos: 3 %
- Gastos generales: 13 %
- Beneficio industrial: 6 %
- IVA: 16 %

## I Instalaciones

### IC Calefacción, refrigeración, climatización y A.C.S.

#### ICN Unidades autónomas de climatización

**ICN005** m Canalización de protección para la línea frigorífica, el cableado eléctrico de alimentación y la red de evacuación de condensados.
Canalización de protección para la línea frigorífica, el cableado eléctrico de alimentación y la red de evacuación de condensados, formada por canal protectora de PVC, color blanco, de 40x90 mm, aislante, con grado de protección IK08, estable frente a los rayos UV y con resistencia a la intemperie. Incluso piezas.
Criterio de valoración económica: El precio no incluye la línea frigorífica, el cableado eléctrico de alimentación ni la red de evacuación de condensados.
Incluye: Replanteo. Colocación y fijación.
Criterio de medición de proyecto: Longitud medida según documentación gráfica de Proyecto.
Criterio de medición de obra: Se medirá la longitud realmente ejecutada según especificaciones de Proyecto.

| Código | Ud | Descripción | Rendimiento | Precio | Importe |
|---|---|---|---|---|---|
| mt42cag010c | m | Canal protectora de PVC, color blanco, de 40x90 mm, aislante, con grado de protección IK08, estable frente a los rayos UV y con resistencia a la intemperie, para alojar la línea frigorífica, el cableado eléctrico de alimentación y la red de evacuación de condensados, incluso piezas. (material) | 1 | 90247.7 | 90247.700 |
| mo003 | h | Maestro electricista. (mano de obra) | 0.095 | 26179.17 | 2487.021 |
| mo102 | h | Ayudante electricista. (mano de obra) | 0.095 | 19008.41 | 1805.799 |
| % | % | Herramienta menor | 2 % | 94540.520 | 1890.810 |
|  |  | Costes directos |  |  | 96431.330 |

Residuos:
- colocación: mt42cag010c; factor de residuo 0.011

## Recursos

**mt42cag010c** m Canal protectora de PVC
Datos técnicos: Coste energético 42.518 MJ; Emisión de CO2 4.685 kg; Código LER 17 02 03; Masa del elemento 0.96 kg; Volumen 0.0016 m3
