# Válvula de expansión electrónica

- Propiedad del archivo: CYPE Ingenieros S.A.
- Formato: FIEBDC-3/2016
- Programa: Generador de precios de la construcción. CYPE Ingenieros, S.A.
- Fecha: 18/06/2024
- Ámbito geográfico: Colombia
- Divisa: COP
- Costes indirectos: 3 %
- Gastos generales: 13 %
- Beneficio industrial: 6 %
- IVA: 16 %

## I Instalaciones

### IC Calefacción, refrigeración, climatización y A.C.S.

#### ICN Unidades autónomas de climatización

**ICN013** Ud Válvula de expansión electrónica.
Válvula de expansión electrónica, de 3 salidas, capacidad de la unidad interior conectada aguas abajo menor o igual a 3,6 kW en dos de las salidas, y entre 5,6 y 9 kW en la salida restante.
Incluye: Replanteo. Colocación y fijación de los elementos. Conexionado.
Criterio de medición de proyecto: Número de unidades previstas, según documentación gráfica de Proyecto.
Criterio de medición de obra: Se medirá el número de unidades realmente ejecutadas según especificaciones de Proyecto.

| Código | Ud | Descripción | Rendimiento | Precio | Importe |
|---|---|---|---|---|---|
| mt42sam018cfd | Ud | Válvula de expansión electrónica, de 3 salidas, capacidad de la unidad interior conectada aguas abajo menor o igual a 3,6 kW en dos de las salidas, y entre 5,6 y 9 kW en la salida restante. (material) | 1 | 3936214.36 | 3936214.360 |
| mo005 | h | Oficial 1ª instalador de climatización. (mano de obra) | 0.061 | 26179.17 | 1596.929 |
| mo104 | h | Ayudante instalador de climatización. (mano de obra) | 0.061 | 19008.41 | 1159.513 |
| % | % | Herramienta menor | 2 % | 3938970.802 | 78779.416 |
|  |  | Costes directos |  |  | 4017750.218 |
