# Ducto de conexión entre la caldera y la chimenea colectiva

- Propiedad del archivo: CYPE Ingenieros S.A.
- Formato: FIEBDC-3/2016
- Programa: Generador de precios de la construcción. CYPE Ingenieros, S.A.
- Fecha: 18/06/2024
- Ámbito geográfico: Colombia
- Divisa: COP
- Costes indirectos: 3 %
- Gastos generales: 13 %
- Beneficio industrial: 6 %
- IVA: 16 %

## I Instalaciones

### IC Calefacción, refrigeración, climatización y A.C.S.

#### ICO Sistemas de drenaje de los productos de la combustión

**ICO230** m Ducto de conexión entre la caldera y la chimenea colectiva.
Ducto de conexión entre la caldera y la chimenea colectiva, formado por tubo de polipropileno color blanco, con junta de estanqueidad de EPDM, de 60 mm de diámetro interior, propagación retardada de la llama Euroclase D de reacción al fuego, temperatura máxima de 120°C, presión de trabajo de hasta 5000 Pa, para evacuación de los productos de la combustión o admisión de aire comburente, de la caldera mural de condensación, a gas. Incluso accesorios, piezas especiales, módulos finales y material auxiliar para montaje y sujeción a la obra.
Incluye: Replanteo. Presentación de tubos, accesorios, piezas especiales y módulos finales. Fijación del material auxiliar para montaje y sujeción a la obra. Montaje. Conexionado y comprobación de su correcto funcionamiento.
Criterio de medición de proyecto: Longitud medida desde el arranque del ducto hasta la parte superior del módulo final, según documentación gráfica de Proyecto.
Criterio de medición de obra: Se medirá, desde el arranque del ducto hasta la parte superior del módulo final, la longitud realmente ejecutada según especificaciones de Proyecto.

| Código | Ud | Descripción | Rendimiento | Precio | Importe |
|---|---|---|---|---|---|
| mt20din101a | Ud | Material auxiliar para montaje y sujeción a la obra de los tubos de polipropileno, de 60 mm de diámetro interior. (material) | 1 | 2783.6 | 2783.600 |
| mt20din100ap | m | Tubo de polipropileno color blanco, con junta de estanqueidad de EPDM, de 60 mm de diámetro interior, propagación retardada de la llama Euroclase D de reacción al fuego, temperatura máxima de 120°C, presión de trabajo de hasta 5000 Pa, con el precio incrementado el 75% en concepto de accesorios, piezas especiales y módulos finales. (material) | 1 | 81188.23 | 81188.230 |
| mo004 | h | Oficial 1ª calefactor. (mano de obra) | 0.33 | 26179.17 | 8639.126 |
| mo103 | h | Ayudante calefactor. (mano de obra) | 0.33 | 19008.41 | 6272.775 |
| % | % | Herramienta menor | 2 % | 98883.731 | 1977.675 |
|  |  | Costes directos |  |  | 100861.406 |

Residuos:
- colocación: mt20din100ap; factor de residuo 0.023916

## Recursos

**mt20din100ap** m Tubo de polipropileno color blanco
Datos técnicos: Coste energético 46.465 MJ; Emisión de CO2 1.455 kg; Código LER 17 02 03; Masa del elemento 0.5 kg; Volumen 0.000833 m3
