# Caldera para la combustión de pellets

- Propiedad del archivo: CYPE Ingenieros S.A.
- Formato: FIEBDC-3/2016
- Programa: Generador de precios de la construcción. CYPE Ingenieros, S.A.
- Fecha: 18/06/2024
- Ámbito geográfico: Colombia
- Divisa: COP
- Costes indirectos: 3 %
- Gastos generales: 13 %
- Beneficio industrial: 6 %
- IVA: 16 %

## I Instalaciones

### IC Calefacción, refrigeración, climatización y A.C.S.

#### ICQ Calderas de biomasa

**ICQ015** Ud Caldera para la combustión de pellets.
Caldera para la combustión de pellets, potencia nominal de 104 a 399 kW, con cuerpo de acero soldado y ensayado a presión, de 2175x2655x2260 mm, aislamiento interior, cámara de combustión con parrilla móvil con sistema automático de limpieza mediante parrilla basculante, intercambiador de calor de tubos verticales con mecanismo de limpieza automática, sistema de recogida y extracción de cenizas del módulo de combustión y dos depósitos de cenizas extraíbles, control de la combustión mediante sonda integrada, sistema de mando integrado con pantalla táctil, para el control de la combustión, del acumulador de A.C.S., del depósito de inercia y de la válvula mezcladora para un rápido calentamiento del circuito de calefacción, sin incluir el ducto para evacuación de los productos de la combustión. Totalmente montada, conexionada y puesta en marcha por la empresa instaladora para la comprobación de su correcto funcionamiento.
Incluye: Replanteo. Presentación de los elementos. Montaje de la caldera y sus accesorios. Conexionado con las redes de conducción de agua, de salubridad y eléctrica, y con el ducto de evacuación de los productos de la combustión. Puesta en marcha.
Criterio de medición de proyecto: Número de unidades previstas, según documentación gráfica de Proyecto.
Criterio de medición de obra: Se medirá el número de unidades realmente ejecutadas según especificaciones de Proyecto.

| Código | Ud | Descripción | Rendimiento | Precio | Importe |
|---|---|---|---|---|---|
| mt38cbh007uc | Ud | Caldera para la combustión de pellets, potencia nominal de 104 a 399 kW, con cuerpo de acero soldado y ensayado a presión, de 2175x2655x2260 mm, aislamiento interior, cámara de combustión con parrilla móvil con sistema automático de limpieza mediante parrilla basculante, intercambiador de calor de tubos verticales con mecanismo de limpieza automática, sistema de recogida y extracción de cenizas del módulo de combustión y dos depósitos de cenizas extraíbles, control de la combustión mediante sonda integrada, sistema de mando integrado con pantalla táctil, para el control de la combustión, del acumulador de A.C.S., del depósito de inercia y de la válvula mezcladora para un rápido calentamiento del circuito de calefacción. (material) | 1 | 339938931.57999998 | 339938931.580 |
| mt38cbh102e | Ud | Supervisión y dirección del procedimiento de ensamblaje y conexionado interno de caldera de biomasa. (material) | 1 | 13155735.060000001 | 13155735.060 |
| mt38cbh100e | Ud | Puesta en marcha y formación en el manejo de caldera de biomasa. (material) | 1 | 5104425.2 | 5104425.200 |
| mo004 | h | Oficial 1ª calefactor. (mano de obra) | 7.376 | 26179.17 | 193097.558 |
| mo103 | h | Ayudante calefactor. (mano de obra) | 7.376 | 19008.41 | 140206.032 |
| % | % | Herramienta menor | 2 % | 358532395.430 | 7170647.909 |
|  |  | Costes directos |  |  | 365703043.339 |

## Recursos

**mt38cbh007uc** Ud Caldera para la combustión de pellets
Datos técnicos: Coste energético 119955.552 MJ; Emisión de CO2 10206.166 kg
Residuos:
- embalaje: re150101 Envases de papel y cartón. (componente de residuo); rendimiento 3.263 kg; Código LER 15 01 01; Masa del elemento 1 kg; Volumen 0.001333 m3
- embalaje: re170201 Madera. (componente de residuo); rendimiento 0.74 kg; Código LER 17 02 01; Masa del elemento 1 kg; Volumen 0.000909 m3
