# Extractor eólico

- Propiedad del archivo: CYPE Ingenieros S.A.
- Formato: FIEBDC-3/2016
- Programa: Generador de precios de la construcción. CYPE Ingenieros, S.A.
- Fecha: 18/06/2024
- Ámbito geográfico: Colombia
- Divisa: COP
- Costes indirectos: 3 %
- Gastos generales: 13 %
- Beneficio industrial: 6 %
- IVA: 16 %

## I Instalaciones

### IC Calefacción, refrigeración, climatización y A.C.S.

#### ICR Sistemas de conducción de aire

**ICR008** Ud Extractor eólico.
Extractor eólico, de aluminio (Dureza H-24) resistente a la corrosión, de 500 mm de diámetro nominal de entrada, de 570 mm de diámetro y 525 mm de altura, resistencia al viento de hasta 120 km/h, compuesto por sombrerete giratorio de aluminio, estructura de acero galvanizado, rodamientos de acero inoxidable y muelle amortiguador de acero inoxidable, con sistema de fijación de componentes con remaches de aluminio. Incluso elementos de fijación.
Incluye: Replanteo. Montaje. Colocación y fijación.
Criterio de medición de proyecto: Número de unidades previstas, según documentación gráfica de Proyecto.
Criterio de medición de obra: Se medirá el número de unidades realmente ejecutadas según especificaciones de Proyecto.

| Código | Ud | Descripción | Rendimiento | Precio | Importe |
|---|---|---|---|---|---|
| mt42ecc010s | Ud | Extractor eólico, de aluminio (Dureza H-24) resistente a la corrosión, de 500 mm de diámetro nominal de entrada, de 570 mm de diámetro y 525 mm de altura, resistencia al viento de hasta 120 km/h, compuesto por sombrerete giratorio de aluminio, estructura de acero galvanizado, rodamientos de acero inoxidable y muelle amortiguador de acero inoxidable, con sistema de fijación de componentes con remaches de aluminio, con elementos de fijación. (material) | 1 | 2809324.9 | 2809324.900 |
| mo011 | h | Oficial 1ª montador. (mano de obra) | 0.232 | 26179.17 | 6073.567 |
| mo080 | h | Ayudante montador. (mano de obra) | 0.116 | 19044.65 | 2209.179 |
| % | % | Herramienta menor | 2 % | 2817607.646 | 56352.153 |
|  |  | Costes directos |  |  | 2873959.799 |
