# Válvula de llenado automático

- Propiedad del archivo: CYPE Ingenieros S.A.
- Formato: FIEBDC-3/2016
- Programa: Generador de precios de la construcción. CYPE Ingenieros, S.A.
- Fecha: 18/06/2024
- Ámbito geográfico: Colombia
- Divisa: COP
- Costes indirectos: 3 %
- Gastos generales: 13 %
- Beneficio industrial: 6 %
- IVA: 16 %

## I Instalaciones

### IC Calefacción, refrigeración, climatización y A.C.S.

#### ICS Sistemas de conducción de agua

**ICS078** Ud Válvula de llenado automático.
Válvula de llenado automático, con cuerpo de latón cromado, presión de tarado entre 0,5 y 4 bar, filtro de malla de 0,3 mm de luz, conexiones de 1/2" de diámetro y toma para manómetro de 1/4" hembra. Incluso elementos de montaje y accesorios necesarios para su correcto funcionamiento.
Incluye: Replanteo. Conexionado. Comprobación de su correcto funcionamiento.
Criterio de medición de proyecto: Número de unidades previstas, según documentación gráfica de Proyecto.
Criterio de medición de obra: Se medirá el número de unidades realmente ejecutadas según especificaciones de Proyecto.

| Código | Ud | Descripción | Rendimiento | Precio | Importe |
|---|---|---|---|---|---|
| mt38alb755a | Ud | Válvula de llenado automático, con cuerpo de latón cromado, presión de tarado entre 0,5 y 4 bar, filtro de malla de 0,3 mm de luz, conexiones de 1/2" de diámetro y toma para manómetro de 1/4" hembra. (material) | 1 | 198883.14 | 198883.140 |
| mt38www012 | Ud | Material auxiliar para instalaciones de calefacción y A.C.S. (material) | 0.1 | 11334.18 | 1133.418 |
| mo004 | h | Oficial 1ª calefactor. (mano de obra) | 0.122 | 26179.17 | 3193.859 |
| mo103 | h | Ayudante calefactor. (mano de obra) | 0.122 | 19008.41 | 2319.026 |
| % | % | Herramienta menor | 2 % | 205529.443 | 4110.589 |
|  |  | Costes directos |  |  | 209640.032 |

## Recursos

**mt38alb755a** Ud Válvula de llenado automático
Datos técnicos: Coste energético 0.039 MJ; Emisión de CO2 0.061 kg
Residuos:
- embalaje: re150101 Envases de papel y cartón. (componente de residuo); rendimiento 0.072 kg; Código LER 15 01 01; Masa del elemento 1 kg; Volumen 0.001333 m3
