# Válvula de equilibrado

- Propiedad del archivo: CYPE Ingenieros S.A.
- Formato: FIEBDC-3/2016
- Programa: Generador de precios de la construcción. CYPE Ingenieros, S.A.
- Fecha: 18/06/2024
- Ámbito geográfico: Colombia
- Divisa: COP
- Costes indirectos: 3 %
- Gastos generales: 13 %
- Beneficio industrial: 6 %
- IVA: 16 %

## I Instalaciones

### IC Calefacción, refrigeración, climatización y A.C.S.

#### ICS Sistemas de conducción de agua

**ICS097** Ud Válvula de equilibrado.
Válvula de equilibrado estático, campo de regulación de 0,1 a 4,47 m³/h, con cuerpo de bronce, tomas para medición de presión, volante con 40 posiciones de ajuste, válvula de purga, conexiones roscadas hembra de 1/2" de diámetro y temperatura máxima de 110°C.
Incluye: Replanteo. Colocación. Conexionado. Comprobación de su correcto funcionamiento.
Criterio de medición de proyecto: Número de unidades previstas, según documentación gráfica de Proyecto.
Criterio de medición de obra: Se medirá el número de unidades realmente ejecutadas según especificaciones de Proyecto.

| Código | Ud | Descripción | Rendimiento | Precio | Importe |
|---|---|---|---|---|---|
| mt38sth116aa | Ud | Válvula de equilibrado estático, campo de regulación de 0,1 a 4,47 m³/h, con cuerpo de bronce, tomas para medición de presión, volante con 40 posiciones de ajuste, válvula de purga, conexiones roscadas hembra de 1/2" de diámetro y temperatura máxima de 110°C. (material) | 1 | 289478.8 | 289478.800 |
| mt38www012 | Ud | Material auxiliar para instalaciones de calefacción y A.C.S. (material) | 0.05 | 11334.18 | 566.709 |
| mo004 | h | Oficial 1ª calefactor. (mano de obra) | 0.488 | 26179.17 | 12775.435 |
| % | % | Herramienta menor | 2 % | 302820.944 | 6056.419 |
|  |  | Costes directos |  |  | 308877.363 |

## Recursos

**mt38sth116aa** Ud Válvula de equilibrado estático
Datos técnicos: Coste energético 0.039 MJ; Emisión de CO2 0.061 kg
Residuos:
- embalaje: re150101 Envases de papel y cartón. (componente de residuo); rendimiento 0.072 kg; Código LER 15 01 01; Masa del elemento 1 kg; Volumen 0.001333 m3
