# Sistema de alimentación ininterrumpida (SAI)

- Propiedad del archivo: CYPE Ingenieros S.A.
- Formato: FIEBDC-3/2016
- Programa: Generador de precios de la construcción. CYPE Ingenieros, S.A.
- Fecha: 18/06/2024
- Ámbito geográfico: Colombia
- Divisa: COP
- Costes indirectos: 3 %
- Gastos generales: 13 %
- Beneficio industrial: 6 %
- IVA: 16 %

## I Instalaciones

### IE Eléctricas

#### IEA Sistemas de alimentación

**IEA010** Ud Sistema de alimentación ininterrumpida (SAI).
Sistema de alimentación ininterrumpida Off-Line, de 0,4 kVA de potencia, para alimentación monofásica, compuesto por rectificador de corriente y cargador de batería, batería, inversor estático electrónico, supervisor de red y conmutador. Incluso accesorios necesarios para su correcta instalación.
Incluye: Montaje y fijación. Conexionado y puesta en marcha.
Criterio de medición de proyecto: Número de unidades previstas, según documentación gráfica de Proyecto.
Criterio de medición de obra: Se medirá el número de unidades realmente ejecutadas según especificaciones de Proyecto.

| Código | Ud | Descripción | Rendimiento | Precio | Importe |
|---|---|---|---|---|---|
| mt35sai010aa | Ud | Sistema de alimentación ininterrumpida Off-Line, de 0,4 kVA de potencia, para alimentación monofásica, compuesto por rectificador de corriente y cargador de batería, batería, inversor estático electrónico, supervisor de red y conmutador. (material) | 1 | 1439709.67 | 1439709.670 |
| mo003 | h | Maestro electricista. (mano de obra) | 1.247 | 26179.17 | 32645.425 |
| mo102 | h | Ayudante electricista. (mano de obra) | 1.247 | 19008.41 | 23703.487 |
| % | % | Herramienta menor | 2 % | 1496058.582 | 29921.172 |
|  |  | Costes directos |  |  | 1525979.754 |
