# Estructura soporte para módulo solar fotovoltaico, sobre cubierta plana

- Propiedad del archivo: CYPE Ingenieros S.A.
- Formato: FIEBDC-3/2016
- Programa: Generador de precios de la construcción. CYPE Ingenieros, S.A.
- Fecha: 15/10/2024
- Ámbito geográfico: Colombia
- Divisa: COP
- Costes indirectos: 3 %
- Gastos generales: 13 %
- Beneficio industrial: 6 %
- IVA: 16 %

## I Instalaciones

### IE Eléctricas

#### IEF Solar fotovoltaica

**IEF002** Ud Estructura soporte para módulo solar fotovoltaico, sobre cubierta plana.
Estructura soporte para módulo solar fotovoltaico, de acero galvanizado, sobre cubierta plana. Incluso accesorios de montaje y elementos de fijación.
Incluye: Replanteo. Montaje y fijación.
Criterio de medición de proyecto: Número de unidades previstas, según documentación gráfica de Proyecto.
Criterio de medición de obra: Se medirá el número de unidades realmente ejecutadas según especificaciones de Proyecto.

| Código | Ud | Descripción | Rendimiento | Precio | Importe |
|---|---|---|---|---|---|
| mt35sol005 | Ud | Estructura soporte para módulo solar fotovoltaico, de acero galvanizado, para cubierta plana, con accesorios de montaje y elementos de fijación. (material) | 1 | 377547.74 | 377547.740 |
| mo003 | h | Maestro electricista. (mano de obra) | 0.307 | 27359.16 | 8399.262 |
| mo102 | h | Ayudante electricista. (mano de obra) | 0.307 | 19865.18 | 6098.610 |
| % | % | Herramienta menor | 2 % | 392045.612 | 7840.912 |
|  |  | Costes directos |  |  | 399886.524 |
