# Soporte para módulo solar fotovoltaico

- Propiedad del archivo: CYPE Ingenieros S.A.
- Formato: FIEBDC-3/2016
- Programa: Generador de precios de la construcción. CYPE Ingenieros, S.A.
- Fecha: 18/06/2024
- Ámbito geográfico: Colombia
- Divisa: COP
- Costes indirectos: 3 %
- Gastos generales: 13 %
- Beneficio industrial: 6 %
- IVA: 16 %

## I Instalaciones

### IE Eléctricas

#### IEF Solar fotovoltaica

**IEF004** Ud Soporte para módulo solar fotovoltaico.
Soporte para módulo solar fotovoltaico, de concreto, de 682x507x195 mm, con posibilidad de ajustar el ángulo de inclinación entre 10° y 40°.
Incluye: Replanteo. Colocación.
Criterio de medición de proyecto: Número de unidades previstas, según documentación gráfica de Proyecto.
Criterio de medición de obra: Se medirá el número de unidades realmente ejecutadas según especificaciones de Proyecto.

| Código | Ud | Descripción | Rendimiento | Precio | Importe |
|---|---|---|---|---|---|
| mt35sol009 | Ud | Soporte para módulo solar fotovoltaico, de concreto, de 682x507x195 mm, con posibilidad de ajustar el ángulo de inclinación entre 10° y 40°. (material) | 1 | 252590.11 | 252590.110 |
| mo003 | h | Maestro electricista. (mano de obra) | 0.061 | 26179.17 | 1596.929 |
| mo102 | h | Ayudante electricista. (mano de obra) | 0.061 | 19008.41 | 1159.513 |
| % | % | Herramienta menor | 2 % | 255346.552 | 5106.931 |
|  |  | Costes directos |  |  | 260453.483 |
