# Base de toma de corriente empotrada

- Propiedad del archivo: CYPE Ingenieros S.A.
- Formato: FIEBDC-3/2016
- Programa: Generador de precios de la construcción. CYPE Ingenieros, S.A.
- Fecha: 18/06/2024
- Ámbito geográfico: Colombia
- Divisa: COP
- Costes indirectos: 3 %
- Gastos generales: 13 %
- Beneficio industrial: 6 %
- IVA: 16 %

## I Instalaciones

### IE Eléctricas

#### IEM Mecanismos

**IEM060** Ud Base de toma de corriente empotrada.
Base de toma de corriente bipolar (2P), gama básica, intensidad asignada 16 A, tensión asignada 250 V, con tapa, de color blanco y marco embellecedor para 1 elemento, de color blanco. Instalación empotrada.
Criterio de valoración económica: El precio no incluye la caja para mecanismo empotrado.
Incluye: Montaje, conexionado y comprobación de su correcto funcionamiento.
Criterio de medición de proyecto: Número de unidades previstas, según documentación gráfica de Proyecto.
Criterio de medición de obra: Se medirá el número de unidades realmente ejecutadas según especificaciones de Proyecto.

| Código | Ud | Descripción | Rendimiento | Precio | Importe |
|---|---|---|---|---|---|
| mt33gbg500a | Ud | Base de toma de corriente bipolar (2P), para empotrar, gama básica, intensidad asignada 16 A, tensión asignada 250 V. (material) | 1 | 14812.8 | 14812.800 |
| mt33gbg505a | Ud | Tapa para base de toma de corriente bipolar (2P), gama básica, de color blanco. (material) | 1 | 24631.25 | 24631.250 |
| mt33gbg950a | Ud | Marco embellecedor para 1 elemento, gama básica, de color blanco. (material) | 1 | 11350.81 | 11350.810 |
| mo003 | h | Maestro electricista. (mano de obra) | 0.23 | 26179.17 | 6021.209 |
| % | % | Herramienta menor | 2 % | 56816.069 | 1136.321 |
|  |  | Costes directos |  |  | 57952.390 |
