# Marco embellecedor de mecanismos empotrados

- Propiedad del archivo: CYPE Ingenieros S.A.
- Formato: FIEBDC-3/2016
- Programa: Generador de precios de la construcción. CYPE Ingenieros, S.A.
- Fecha: 18/06/2024
- Ámbito geográfico: Colombia
- Divisa: COP
- Costes indirectos: 3 %
- Gastos generales: 13 %
- Beneficio industrial: 6 %
- IVA: 16 %

## I Instalaciones

### IE Eléctricas

#### IEM Mecanismos

**IEM150** Ud Marco embellecedor de mecanismos empotrados.
Marco embellecedor para 2 elementos, gama media, de color.
Incluye: Replanteo. Montaje.
Criterio de medición de proyecto: Número de unidades previstas, según documentación gráfica de Proyecto.
Criterio de medición de obra: Se medirá el número de unidades realmente ejecutadas según especificaciones de Proyecto.

| Código | Ud | Descripción | Rendimiento | Precio | Importe |
|---|---|---|---|---|---|
| mt33gmg950e | Ud | Marco embellecedor para 2 elementos, gama media, de color. (material) | 1 | 27525.71 | 27525.710 |
| mo003 | h | Maestro electricista. (mano de obra) | 0.048 | 26179.17 | 1256.600 |
| % | % | Herramienta menor | 2 % | 28782.310 | 575.646 |
|  |  | Costes directos |  |  | 29357.956 |
