# Salida de cables empotrada

- Propiedad del archivo: CYPE Ingenieros S.A.
- Formato: FIEBDC-3/2016
- Programa: Generador de precios de la construcción. CYPE Ingenieros, S.A.
- Fecha: 18/06/2024
- Ámbito geográfico: Colombia
- Divisa: COP
- Costes indirectos: 3 %
- Gastos generales: 13 %
- Beneficio industrial: 6 %
- IVA: 16 %

## I Instalaciones

### IE Eléctricas

#### IEM Mecanismos

**IEM080** Ud Salida de cables empotrada.
Salida de cables, gama básica, con bornes dobles para 4 conductores de hasta 2,5 mm² de sección, tensión nominal 400 V y brida de sujeción, con tapa, de color blanco y marco embellecedor para 1 elemento, de color blanco. Instalación empotrada.
Criterio de valoración económica: El precio no incluye la caja para mecanismo empotrado.
Incluye: Montaje, conexionado y comprobación de su correcto funcionamiento.
Criterio de medición de proyecto: Número de unidades previstas, según documentación gráfica de Proyecto.
Criterio de medición de obra: Se medirá el número de unidades realmente ejecutadas según especificaciones de Proyecto.

| Código | Ud | Descripción | Rendimiento | Precio | Importe |
|---|---|---|---|---|---|
| mt33gbg820a | Ud | Salida de cables, para empotrar, gama básica, con bornes dobles para 4 conductores de hasta 2,5 mm² de sección, tensión nominal 400 V y brida de sujeción. (material) | 1 | 45176.21 | 45176.210 |
| mt33gbg825a | Ud | Tapa para salida de cables, gama básica, de color blanco. (material) | 1 | 11634.58 | 11634.580 |
| mt33gbg950a | Ud | Marco embellecedor para 1 elemento, gama básica, de color blanco. (material) | 1 | 11350.81 | 11350.810 |
| mo003 | h | Maestro electricista. (mano de obra) | 0.17 | 26179.17 | 4450.459 |
| % | % | Herramienta menor | 2 % | 72612.059 | 1452.241 |
|  |  | Costes directos |  |  | 74064.300 |
