# Toma de tierra con conductor desnudo, enterrado horizontalmente, dispuesto en forma de pata de ganso

- Propiedad del archivo: CYPE Ingenieros S.A.
- Formato: FIEBDC-3/2016
- Programa: Generador de precios de la construcción. CYPE Ingenieros, S.A.
- Fecha: 18/06/2024
- Ámbito geográfico: Colombia
- Divisa: COP
- Costes indirectos: 3 %
- Gastos generales: 13 %
- Beneficio industrial: 6 %
- IVA: 16 %

## I Instalaciones

### IE Eléctricas

#### IEP Puesta a tierra

**IEP023** Ud Toma de tierra con conductor desnudo, enterrado horizontalmente, dispuesto en forma de pata de ganso.
Toma de tierra compuesta por 25 m de pletina conductora de cobre estañado de 30x2 mm, repartida en 3 ramas enterradas en zanjas de 60 cm de profundidad, siendo la apertura entre ramas de 45°, en forma de pata de ganso, conectada a puente para comprobación, dentro de una caja de inspección de polipropileno de 30x30 cm. Incluso replanteo, excavación de la zanja, colocación de las pletinas conductoras en su interior, colocación de la caja de inspección, conexión de las pletinas conductoras con la línea de enlace mediante borne de unión, relleno con tierras de préstamo y conexionado a la red de tierra mediante puente de comprobación. Totalmente montada, conexionada y probada.
Incluye: Replanteo. Excavación de las zanjas. Colocación de las pletinas conductoras. Colocación de la caja de inspección. Conexión de las pletinas conductoras con la línea de enlace. Relleno de la zona excavada. Conexión a la red de tierra.
Criterio de medición de proyecto: Número de unidades previstas, según documentación gráfica de Proyecto.
Criterio de medición de obra: Se medirá el número de unidades realmente ejecutadas según especificaciones de Proyecto.

| Código | Ud | Descripción | Rendimiento | Precio | Importe |
|---|---|---|---|---|---|
| mt41pca010a | m | Pletina conductora de cobre estañado, desnuda, de 30x2 mm. (material) | 25 | 288759.32 | 7218983.000 |
| mt35tta050 | Ud | Borne para conexiones eléctricas de unión universal. (material) | 1 | 121437.55 | 121437.550 |
| mt35tta010 | Ud | Caja de inspección de polipropileno para toma de tierra, de 300x300 mm, con tapa de registro. (material) | 1 | 399394.62 | 399394.620 |
| mt35tta030 | Ud | Puente para comprobación de puesta a tierra de la instalación eléctrica. (material) | 1 | 248272.34 | 248272.340 |
| mt01arz030a | m³ | Tierra de préstamo, para relleno de zanjas, compactable y exenta de agregados mayores de 8 cm, raíces, escombros, materia orgánica, detritus o cualquier otro material desaconsejable. (material) | 6 | 14543.81 | 87262.860 |
| mt35www020 | Ud | Material auxiliar para instalaciones de toma de tierra. (material) | 1 | 6206.8 | 6206.800 |
| mq01exn050c | h | Retroexcavadora sobre neumáticos, de 85 kW, con martillo rompedor. (maquinaria) | 3.825 | 183727.77 | 702758.720 |
| mq04dua020b | h | Dumper de descarga frontal de 2 t de carga útil. (maquinaria) | 0.696 | 26202.41 | 18236.877 |
| mq02rod010d | h | Bandeja vibrante de guiado manual, de 300 kg, anchura de trabajo 70 cm, reversible. (maquinaria) | 1.043 | 18061.86 | 18838.520 |
| mq02cia020j | h | Camión cisterna, de 8 m³ de capacidad. (maquinaria) | 0.07 | 300071.86 | 21005.030 |
| mo003 | h | Maestro electricista. (mano de obra) | 0.302 | 26179.17 | 7906.109 |
| mo102 | h | Ayudante electricista. (mano de obra) | 0.302 | 19008.41 | 5740.540 |
| mo113 | h | Peón de obra blanca. (mano de obra) | 3.99 | 18348.75 | 73211.513 |
| % | % | Herramienta menor | 2 % | 8929254.479 | 178585.090 |
|  |  | Costes directos |  |  | 9107839.569 |

Residuos:
- colocación: mt41pca010a Pletina conductora de cobre estañado, desnuda, de 30x2 mm; factor de residuo 0.024
- colocación: mt01arz030a; factor de residuo 0.00492689
- excavación: ruo170504 Tierra y piedras distintas de las especificadas en el código 17 05 03. (componente de residuo); rendimiento 12176.3 kg; Código LER 17 05 04; Masa del elemento 1 kg; Volumen 0.000625 m3

## Recursos

**mt41pca010a** m Pletina conductora de cobre estañado, desnuda, de 30x2 mm
Datos técnicos: Coste energético 20.458 MJ; Emisión de CO2 0.418 kg; Código LER 17 04 01; Masa del elemento 0.534 kg; Volumen 0.000356 m3
Residuos:
- embalaje: re170203 Plástico. (componente de residuo); rendimiento 0.008 kg; Código LER 17 02 03; Masa del elemento 1 kg; Volumen 0.001667 m3

**mt35tta010** Ud Caja de inspección de polipropileno para toma de tierra, de 300x300 mm, con tapa de registro
Datos técnicos: Coste energético 220.283 MJ; Emisión de CO2 6.958 kg
Residuos:
- embalaje: re150101 Envases de papel y cartón. (componente de residuo); rendimiento 0.072 kg; Código LER 15 01 01; Masa del elemento 1 kg; Volumen 0.001333 m3

**mt01arz030a** m³ Tierra de préstamo
Datos técnicos: Coste energético 151.700 MJ; Emisión de CO2 8.200 kg; Código LER 17 05 04; Masa del elemento 2050 kg; Volumen 1.28125 m3
