# Preinstalación de medidor para abastecimiento de agua potable

- Propiedad del archivo: CYPE Ingenieros S.A.
- Formato: FIEBDC-3/2016
- Programa: Generador de precios de la construcción. CYPE Ingenieros, S.A.
- Fecha: 18/06/2024
- Ámbito geográfico: Colombia
- Divisa: COP
- Costes indirectos: 3 %
- Gastos generales: 13 %
- Beneficio industrial: 6 %
- IVA: 16 %

## I Instalaciones

### IF Fontanería

#### IFC Medidores

**IFC010** Ud Preinstalación de medidor para abastecimiento de agua potable.
Preinstalación de medidor general de agua 4" DN 100 mm, colocado en armario prefabricado, conectado al ramal de acometida y al tubo de alimentación, formada por llave de corte general de compuerta de latón fundido; grifo de comprobación; filtro retenedor de residuos; válvula de retención de latón y llave de salida de compuerta de latón fundido. Incluso cerradura especial de cuadradillo y material auxiliar.
Criterio de valoración económica: El precio no incluye el medidor de agua potable.
Incluye: Replanteo. Colocación y fijación de accesorios y piezas especiales. Conexionado y comprobación de su correcto funcionamiento.
Criterio de medición de proyecto: Número de unidades previstas, según documentación gráfica de Proyecto.
Criterio de medición de obra: Se medirá el número de unidades realmente ejecutadas según especificaciones de Proyecto.

| Código | Ud | Descripción | Rendimiento | Precio | Importe |
|---|---|---|---|---|---|
| mt37svc010w | Ud | Válvula de compuerta de latón fundido, para roscar, de 4". (material) | 2 | 394189.64 | 788379.280 |
| mt37www060l | Ud | Filtro retenedor de residuos de bronce, con tamiz de acero inoxidable con perforaciones de 0,5 mm de diámetro, con rosca de 4", para una presión máxima de trabajo de 16 bar y una temperatura máxima de 110°C. (material) | 1 | 416494.88 | 416494.880 |
| mt37sgl012c | Ud | Grifo de comprobación de latón, para roscar, de 1". (material) | 1 | 25526.58 | 25526.580 |
| mt37svr010i | Ud | Válvula de retención de latón para roscar de 4". (material) | 1 | 310246.18 | 310246.180 |
| mt37cir010d | Ud | Armario de fibra de vidrio de 100x70x40 cm para alojar medidor individual de agua de 80 a 100 mm, provisto de cerradura especial de cuadradillo. (material) | 1 | 638568.1 | 638568.100 |
| mt37www010 | Ud | Material auxiliar para instalaciones hidráulicas. (material) | 1 | 3765.78 | 3765.780 |
| mo008 | h | Oficial 1ª plomero. (mano de obra) | 2.423 | 26179.17 | 63432.129 |
| mo107 | h | Ayudante plomero. (mano de obra) | 1.212 | 19008.41 | 23038.193 |
| % | % | Herramienta menor | 4 % | 2269451.122 | 90778.045 |
|  |  | Costes directos |  |  | 2360229.167 |

## Recursos

**mt37svc010w** Ud Válvula de compuerta de latón fundido, para roscar, de 4"
Datos técnicos: Coste energético 1809.752 MJ; Emisión de CO2 121.606 kg
Residuos:
- embalaje: re150101 Envases de papel y cartón. (componente de residuo); rendimiento 0.077 kg; Código LER 15 01 01; Masa del elemento 1 kg; Volumen 0.001333 m3

**mt37www060l** Ud Filtro retenedor de residuos de bronce
Datos técnicos: Coste energético 1759.342 MJ; Emisión de CO2 71.885 kg
Residuos:
- embalaje: re150101 Envases de papel y cartón; rendimiento 0.078 kg

**mt37sgl012c** Ud Grifo de comprobación de latón, para roscar, de 1"
Datos técnicos: Coste energético 61.534 MJ; Emisión de CO2 4.191 kg
Residuos:
- embalaje: re150101 Envases de papel y cartón; rendimiento 0.072 kg

**mt37svr010i** Ud Válvula de retención de latón para roscar de 4"
Datos técnicos: Coste energético 4269.550 MJ; Emisión de CO2 286.803 kg
Residuos:
- embalaje: re150101 Envases de papel y cartón; rendimiento 0.074 kg
