# Preinstalación de medidor para abastecimiento de agua potable

- Propiedad del archivo: CYPE Ingenieros S.A.
- Formato: FIEBDC-3/2016
- Programa: Generador de precios de la construcción. CYPE Ingenieros, S.A.
- Fecha: 26/03/2024
- Ámbito geográfico: Colombia
- Divisa: COP
- Costes indirectos: 3 %
- Gastos generales: 13 %
- Beneficio industrial: 6 %
- IVA: 16 %

## I Instalaciones

### IF Fontanería

#### IFC Medidores

**IFC010** Ud Preinstalación de medidor para abastecimiento de agua potable.
Preinstalación de medidor general de agua 1" DN 25 mm, colocado en hornacina, conectado al ramal de acometida y al tubo de alimentación, formada por llave de corte general de compuerta de latón fundido; grifo de comprobación; filtro retenedor de residuos; válvula de retención de latón y llave de salida de compuerta de latón fundido. Incluso marco y tapa de fundición dúctil para registro y material auxiliar.
Criterio de valoración económica: El precio no incluye el medidor de agua potable.
Incluye: Replanteo. Colocación y fijación de accesorios y piezas especiales. Conexionado y comprobación de su correcto funcionamiento.
Criterio de medición de proyecto: Número de unidades previstas, según documentación gráfica de Proyecto.
Criterio de medición de obra: Se medirá el número de unidades realmente ejecutadas según especificaciones de Proyecto.

| Código | Ud | Descripción | Rendimiento | Precio | Importe |
|---|---|---|---|---|---|
| mt37svc010f | Ud | Válvula de compuerta de latón fundido, para roscar, de 1". (material) | 2 | 24578.15 | 49156.300 |
| mt37www060d | Ud | Filtro retenedor de residuos de latón, con tamiz de acero inoxidable con perforaciones de 0,4 mm de diámetro, con rosca de 1", para una presión máxima de trabajo de 16 bar y una temperatura máxima de 110°C. (material) | 1 | 24531.34 | 24531.340 |
| mt37sgl012c | Ud | Grifo de comprobación de latón, para roscar, de 1". (material) | 1 | 25526.58 | 25526.580 |
| mt37svr010c | Ud | Válvula de retención de latón para roscar de 1". (material) | 1 | 21733.91 | 21733.910 |
| mt37aar010a | Ud | Marco y tapa de fundición dúctil de 30x30 cm, según Compañía Suministradora. (material) | 1 | 46937.72 | 46937.720 |
| mt37www010 | Ud | Material auxiliar para instalaciones hidráulicas. (material) | 1 | 3765.78 | 3765.780 |
| mo008 | h | Oficial 1ª plomero. (mano de obra) | 1.163 | 26179.17 | 30446.375 |
| mo107 | h | Ayudante plomero. (mano de obra) | 0.582 | 19008.41 | 11062.895 |
| % | % | Herramienta menor | 4 % | 213160.900 | 8526.436 |
|  |  | Costes directos |  |  | 221687.336 |

## Recursos

**mt37svc010f** Ud Válvula de compuerta de latón fundido, para roscar, de 1"
Datos técnicos: Coste energético 597.419 MJ; Emisión de CO2 40.181 kg
Residuos:
- embalaje: re150101 Envases de papel y cartón. (componente de residuo); rendimiento 0.072 kg; Código LER 15 01 01; Masa del elemento 1 kg; Volumen 0.001333 m3

**mt37www060d** Ud Filtro retenedor de residuos de latón
Datos técnicos: Coste energético 563.396 MJ; Emisión de CO2 39.949 kg
Residuos:
- embalaje: re150101 Envases de papel y cartón; rendimiento 0.072 kg

**mt37sgl012c** Ud Grifo de comprobación de latón, para roscar, de 1"
Datos técnicos: Coste energético 61.534 MJ; Emisión de CO2 4.191 kg
Residuos:
- embalaje: re150101 Envases de papel y cartón; rendimiento 0.072 kg

**mt37svr010c** Ud Válvula de retención de latón para roscar de 1"
Datos técnicos: Coste energético 852.184 MJ; Emisión de CO2 57.291 kg
Residuos:
- embalaje: re150101 Envases de papel y cartón; rendimiento 0.072 kg

**mt37aar010a** Ud Marco y tapa de fundición dúctil de 30x30 cm, según Compañía Suministradora
Datos técnicos: Coste energético 101.805 MJ; Emisión de CO2 6.403 kg
Residuos:
- embalaje: re150101 Envases de papel y cartón; rendimiento 0.072 kg
