# Válvula de gas

- Propiedad del archivo: CYPE Ingenieros S.A.
- Formato: FIEBDC-3/2016
- Programa: Generador de precios de la construcción. CYPE Ingenieros, S.A.
- Fecha: 18/06/2024
- Ámbito geográfico: Colombia
- Divisa: COP
- Costes indirectos: 3 %
- Gastos generales: 13 %
- Beneficio industrial: 6 %
- IVA: 16 %

## I Instalaciones

### IG Gases combustibles

#### IGW Elementos

**IGW020** Ud Válvula de gas.
Llave de esfera de latón con maneta, pata y bloqueo, con rosca cilíndrica GAS macho-macho de 3/4" de diámetro, PN=5 bar, acabado cromado.
Incluye: Montaje, conexionado y comprobación de su correcto funcionamiento.
Criterio de medición de proyecto: Número de unidades previstas, según documentación gráfica de Proyecto.
Criterio de medición de obra: Se medirá el número de unidades realmente ejecutadas según especificaciones de Proyecto.

| Código | Ud | Descripción | Rendimiento | Precio | Importe |
|---|---|---|---|---|---|
| mt43acv020c | Ud | Llave de esfera de latón con maneta, pata y bloqueo, con rosca cilíndrica GAS macho-macho de 3/4" de diámetro, PN=5 bar, acabado cromado. (material) | 1 | 22308.19 | 22308.190 |
| mo010 | h | Oficial 1ª instalador de gas. (mano de obra) | 0.212 | 26179.17 | 5549.984 |
| mo109 | h | Ayudante instalador de gas. (mano de obra) | 0.212 | 19008.41 | 4029.783 |
| % | % | Herramienta menor | 2 % | 31887.957 | 637.759 |
|  |  | Costes directos |  |  | 32525.716 |

## Recursos

**mt43acv020c** Ud Llave de esfera de latón con maneta
Datos técnicos: Coste energético 82.618 MJ; Emisión de CO2 5.607 kg
Residuos:
- embalaje: re150101 Envases de papel y cartón. (componente de residuo); rendimiento 0.072 kg; Código LER 15 01 01; Masa del elemento 1 kg; Volumen 0.001333 m3
