# Proyector sobre carril electrificado trifásico

- Propiedad del archivo: CYPE Ingenieros S.A.
- Formato: FIEBDC-3/2016
- Programa: Generador de precios de la construcción. CYPE Ingenieros, S.A.
- Fecha: 18/06/2024
- Ámbito geográfico: Colombia
- Divisa: COP
- Costes indirectos: 3 %
- Gastos generales: 13 %
- Beneficio industrial: 6 %
- IVA: 16 %

## I Instalaciones

### II Iluminación

#### III Interior

**III210** Ud Proyector sobre carril electrificado trifásico.
Proyector de aluminio inyectado, con tija y caja portaequipos, de aluminio y compuesto termoplástico, de color blanco, acabado mate, no regulable, de 35 W, alimentación a 220/240 V y 50-60 Hz, de 85 mm de diámetro y 179 mm de altura, con lámpara LED no reemplazable, temperatura de color 3000 K, óptica formada por reflector de alto rendimiento, haz de luz extensivo 24°, índice de reproducción cromática mayor de 90, flujo luminoso 3279 lúmenes, grado de protección IP20. Instalación sobre carril electrificado trifásico. Incluso lámparas.
Criterio de valoración económica: El precio no incluye el carril electrificado trifásico.
Incluye: Replanteo. Montaje, conexionado y comprobación de su correcto funcionamiento.
Criterio de medición de proyecto: Número de unidades previstas, según documentación gráfica de Proyecto.
Criterio de medición de obra: Se medirá el número de unidades realmente ejecutadas según especificaciones de Proyecto.

| Código | Ud | Descripción | Rendimiento | Precio | Importe |
|---|---|---|---|---|---|
| mt34lle240dd | Ud | Proyector para carril electrificado trifásico, de aluminio inyectado, con tija y caja portaequipos, de aluminio y compuesto termoplástico, de color blanco, acabado mate, no regulable, de 35 W, alimentación a 220/240 V y 50-60 Hz, de 85 mm de diámetro y 179 mm de altura, con lámpara LED no reemplazable, temperatura de color 3000 K, óptica formada por reflector de alto rendimiento, haz de luz extensivo 24°, índice de reproducción cromática mayor de 90, flujo luminoso 3279 lúmenes, grado de protección IP20. (material) | 1 | 1075252.65 | 1075252.650 |
| mo003 | h | Maestro electricista. (mano de obra) | 0.121 | 26179.17 | 3167.680 |
| mo102 | h | Ayudante electricista. (mano de obra) | 0.121 | 19008.41 | 2300.018 |
| % | % | Herramienta menor | 2 % | 1080720.348 | 21614.407 |
|  |  | Costes directos |  |  | 1102334.755 |

## Recursos

**mt34lle240dd** Ud Proyector para carril electrificado trifásico
Datos técnicos: Coste energético 486.473 MJ; Emisión de CO2 34.418 kg
Residuos:
- embalaje: re150101 Envases de papel y cartón. (componente de residuo); rendimiento 0.699 kg; Código LER 15 01 01; Masa del elemento 1 kg; Volumen 0.001333 m3
- embalaje: re170201 Madera. (componente de residuo); rendimiento 0.17 kg; Código LER 17 02 01; Masa del elemento 1 kg; Volumen 0.000909 m3
- embalaje: re170203 Plástico. (componente de residuo); rendimiento 0.015 kg; Código LER 17 02 03; Masa del elemento 1 kg; Volumen 0.001667 m3
