# Canalización de enlace superior

- Propiedad del archivo: CYPE Ingenieros S.A.
- Formato: FIEBDC-3/2016
- Programa: Generador de precios de la construcción. CYPE Ingenieros, S.A.
- Fecha: 18/06/2024
- Ámbito geográfico: Colombia
- Divisa: COP
- Costes indirectos: 3 %
- Gastos generales: 13 %
- Beneficio industrial: 6 %
- IVA: 16 %

## I Instalaciones

### IL Infraestructura de telecomunicaciones

#### ILE Canalizaciones de enlace

**ILE030** m Canalización de enlace superior.
Canalización de enlace superior entre el punto de entrada general superior del edificio y el RITS, RITU o RITM, para edificio multifamiliar, formada por canal protectora con 2 espacios independientes de PVC rígido de 60x190 mm. Instalación en superficie. Incluso accesorios y muros divisorios interiores separadores.
Incluye: Replanteo del recorrido de la canalización. Colocación y fijación de la canal protectora.
Criterio de medición de proyecto: Longitud medida según documentación gráfica de Proyecto.
Criterio de medición de obra: Se medirá la longitud realmente ejecutada según especificaciones de Proyecto.

| Código | Ud | Descripción | Rendimiento | Precio | Importe |
|---|---|---|---|---|---|
| mt35ait040am | m | Canal protectora de PVC rígido, de 60x190 mm, para alojamiento de cables eléctricos, incluso accesorios. Con grado de protección IP4X. (material) | 1 | 219032.87 | 219032.870 |
| mt35ait050c | m | Muro divisorio interior separador, de PVC rígido, de 53 mm de altura. (material) | 2 | 20833.29 | 41666.580 |
| mo001 | h | Oficial 1ª instalador de telecomunicaciones. (mano de obra) | 0.073 | 26179.17 | 1911.079 |
| mo056 | h | Ayudante instalador de telecomunicaciones. (mano de obra) | 0.073 | 19008.41 | 1387.614 |
| % | % | Herramienta menor | 2 % | 263998.143 | 5279.963 |
|  |  | Costes directos |  |  | 269278.106 |
