# Registro de terminación de red

- Propiedad del archivo: CYPE Ingenieros S.A.
- Formato: FIEBDC-3/2016
- Programa: Generador de precios de la construcción. CYPE Ingenieros, S.A.
- Fecha: 18/06/2024
- Ámbito geográfico: Colombia
- Divisa: COP
- Costes indirectos: 3 %
- Gastos generales: 13 %
- Beneficio industrial: 6 %
- IVA: 16 %

## I Instalaciones

### IL Infraestructura de telecomunicaciones

#### ILI Canalizaciones interiores

**ILI001** Ud Registro de terminación de red.
Registro de terminación de red, formado por caja metálica para disposición del equipamiento principalmente en horizontal, de 300x400x300 mm. Instalación empotrada. Incluso tapa, accesorios, piezas especiales y fijaciones.
Criterio de valoración económica: El precio no incluye las ayudas de albañilería para instalaciones.
Incluye: Replanteo. Colocación y fijación de la caja.
Criterio de medición de proyecto: Número de unidades previstas, según documentación gráfica de Proyecto.
Criterio de medición de obra: Se medirá el número de unidades realmente ejecutadas según especificaciones de Proyecto.

| Código | Ud | Descripción | Rendimiento | Precio | Importe |
|---|---|---|---|---|---|
| mt40irt020g | Ud | Tablero eléctrico de terminación de red con conexión a tierra, para instalaciones de ICT, metálica, de 300x400x300 mm, para empotrar. Incluso tapa. (material) | 1 | 415416.16 | 415416.160 |
| mo001 | h | Oficial 1ª instalador de telecomunicaciones. (mano de obra) | 0.61 | 26179.17 | 15969.294 |
| mo056 | h | Ayudante instalador de telecomunicaciones. (mano de obra) | 0.61 | 19008.41 | 11595.130 |
| % | % | Herramienta menor | 2 % | 442980.584 | 8859.612 |
|  |  | Costes directos |  |  | 451840.196 |

## Recursos

**mt40irt020g** Ud Tablero eléctrico de terminación de red con conexión a tierra
Datos técnicos: Coste energético 50.152 MJ; Emisión de CO2 2.632 kg
Residuos:
- embalaje: re150101 Envases de papel y cartón. (componente de residuo); rendimiento 0.036 kg; Código LER 15 01 01; Masa del elemento 1 kg; Volumen 0.001333 m3
