# Registro de toma

- Propiedad del archivo: CYPE Ingenieros S.A.
- Formato: FIEBDC-3/2016
- Programa: Generador de precios de la construcción. CYPE Ingenieros, S.A.
- Fecha: 15/10/2024
- Ámbito geográfico: Colombia
- Divisa: COP
- Costes indirectos: 3 %
- Gastos generales: 13 %
- Beneficio industrial: 6 %
- IVA: 16 %

## I Instalaciones

### IL Infraestructura de telecomunicaciones

#### ILI Canalizaciones interiores

**ILI020** Ud Registro de toma.
Registro de toma, formado por caja universal, con enlace por los 2 lados y toma para registro de BAT o toma de usuario, gama media, con tapa ciega de color blanco y bastidor con garras, en previsión de nuevos servicios. Instalación empotrada. Incluso accesorios, piezas especiales y fijaciones.
Incluye: Replanteo. Colocación y fijación de la caja.
Criterio de medición de proyecto: Número de unidades previstas, según documentación gráfica de Proyecto.
Criterio de medición de obra: Se medirá el número de unidades realmente ejecutadas según especificaciones de Proyecto.

| Código | Ud | Descripción | Rendimiento | Precio | Importe |
|---|---|---|---|---|---|
| mt35caj010a | Ud | Caja universal, con enlace por los 2 lados, para empotrar. (material) | 1 | 916.91 | 916.910 |
| mt33seg215a | Ud | Toma para registro de BAT o toma de usuario, gama media, con tapa ciega de color blanco y bastidor con garras. (material) | 1 | 22153.73 | 22153.730 |
| mo056 | h | Ayudante instalador de telecomunicaciones. (mano de obra) | 0.159 | 19865.18 | 3158.564 |
| % | % | Herramienta menor | 2 % | 26229.204 | 524.584 |
|  |  | Costes directos |  |  | 26753.788 |

## Recursos

**mt35caj010a** Ud Caja universal, con enlace por los 2 lados, para empotrar
Datos técnicos: Coste energético 10.673 MJ; Emisión de CO2 0.555 kg
Residuos:
- embalaje: re150101 Envases de papel y cartón. (componente de residuo); rendimiento 0.03 kg; Código LER 15 01 01; Masa del elemento 1 kg; Volumen 0.001333 m3

**mt33seg215a** Ud Toma para registro de BAT o toma de usuario, gama media, con tapa ciega de color blanco y bastidor con garras
Datos técnicos: Coste energético 1.852 MJ; Emisión de CO2 0.119 kg
Residuos:
- embalaje: re150101 Envases de papel y cartón; rendimiento 0.032 kg
