# Actuador mixto KNX

- Propiedad del archivo: CYPE Ingenieros S.A.
- Formato: FIEBDC-3/2016
- Programa: Generador de precios de la construcción. CYPE Ingenieros, S.A.
- Fecha: 18/06/2024
- Ámbito geográfico: Colombia
- Divisa: COP
- Costes indirectos: 3 %
- Gastos generales: 13 %
- Beneficio industrial: 6 %
- IVA: 16 %

## I Instalaciones

### IM Domóticas e inmóticas

#### IMK Componentes del sistema KNX

**IMK530** Ud Actuador mixto KNX.
Actuador de conmutación para control de hasta 16 dispositivos o de hasta 8 accionamientos de persianas, de 8 módulos, con protocolo de comunicación KNX, de 16 A de intensidad máxima para alimentación a 230 V. Montaje en carril DIN.
Incluye: Montaje y conexionado.
Criterio de medición de proyecto: Número de unidades previstas, según documentación gráfica de Proyecto.
Criterio de medición de obra: Se medirá el número de unidades realmente ejecutadas según especificaciones de Proyecto.

| Código | Ud | Descripción | Rendimiento | Precio | Importe |
|---|---|---|---|---|---|
| mt35dat101a | Ud | Actuador de conmutación para control de hasta 16 dispositivos o de hasta 8 accionamientos de persianas, de 8 módulos, con protocolo de comunicación KNX, de 16 A de intensidad máxima para alimentación a 230 V, con borne de conexión y derivación KNX, para montaje en carril DIN. (material) | 1 | 2481697.86 | 2481697.860 |
| mo003 | h | Maestro electricista. (mano de obra) | 0.267 | 26179.17 | 6989.838 |
| mo102 | h | Ayudante electricista. (mano de obra) | 0.267 | 19008.41 | 5075.245 |
| mo123 | h | Especialista en la puesta en marcha de instalaciones. (mano de obra) | 0.533 | 49514.79 | 26391.383 |
| % | % | Herramienta menor | 2 % | 2520154.326 | 50403.087 |
|  |  | Costes directos |  |  | 2570557.413 |
