# Canalización de protección de cableado

- Propiedad del archivo: CYPE Ingenieros S.A.
- Formato: FIEBDC-3/2016
- Programa: Generador de precios de la construcción. CYPE Ingenieros, S.A.
- Fecha: 18/06/2024
- Ámbito geográfico: Colombia
- Divisa: COP
- Costes indirectos: 3 %
- Gastos generales: 13 %
- Beneficio industrial: 6 %
- IVA: 16 %

## I Instalaciones

### IM Domóticas e inmóticas

#### IMK Componentes del sistema KNX

**IMK900** m Canalización de protección de cableado.
Canalización de protección de cableado, formada por tubo de poliamida flexible, corrugado, libre de halógenos, de 25 mm de diámetro nominal, con IP547. Instalación empotrada.
Criterio de valoración económica: El precio no incluye las ayudas de albañilería para instalaciones.
Incluye: Replanteo y trazado de la línea. Colocación y fijación de tubos.
Criterio de medición de proyecto: Longitud medida según documentación gráfica de Proyecto.
Criterio de medición de obra: Se medirá la longitud realmente ejecutada según especificaciones de Proyecto.

| Código | Ud | Descripción | Rendimiento | Precio | Importe |
|---|---|---|---|---|---|
| mt35aia030c | m | Tubo curvable de poliamida, exento de halógenos, transversalmente elástico, corrugado, de color gris, de 25 mm de diámetro nominal, para instalaciones eléctricas en edificios públicos y para evitar emisiones de humo y gases ácidos. Resistencia a la compresión 320 N, resistencia al impacto 2 julios, temperatura de trabajo -5°C hasta 90°C, con grado de protección IP547, no propagador de la llama. (material) | 1 | 10365.91 | 10365.910 |
| mo003 | h | Maestro electricista. (mano de obra) | 0.024 | 26179.17 | 628.300 |
| mo102 | h | Ayudante electricista. (mano de obra) | 0.024 | 19008.41 | 456.202 |
| % | % | Herramienta menor | 2 % | 11450.412 | 229.008 |
|  |  | Costes directos |  |  | 11679.420 |

Residuos:
- colocación: mt35aia030c; factor de residuo 0.0275

## Recursos

**mt35aia030c** m Tubo curvable de poliamida
Datos técnicos: Coste energético 23.251 MJ; Emisión de CO2 1.154 kg; Código LER 17 02 03; Masa del elemento 0.24 kg; Volumen 0.0004 m3
