# Fuente de alimentación KNX

- Propiedad del archivo: CYPE Ingenieros S.A.
- Formato: FIEBDC-3/2016
- Programa: Generador de precios de la construcción. CYPE Ingenieros, S.A.
- Fecha: 18/06/2024
- Ámbito geográfico: Colombia
- Divisa: COP
- Costes indirectos: 3 %
- Gastos generales: 13 %
- Beneficio industrial: 6 %
- IVA: 16 %

## I Instalaciones

### IM Domóticas e inmóticas

#### IMK Componentes del sistema KNX

**IMK800** Ud Fuente de alimentación KNX.
Fuente de alimentación de 4 módulos, con filtro de banda y salida adicional, intensidad de salida máxima 160 mA, para dispositivos con protocolo de comunicación KNX, tensión nominal entre 200 y 240 Vca (50/60 Hz) o entre 240 y 250 Vcc, tensión en la salida para la línea bus entre 28 y 31 Vcc y tensión en la salida adicional 30 Vcc. Montaje en carril DIN.
Incluye: Montaje y conexionado.
Criterio de medición de proyecto: Número de unidades previstas, según documentación gráfica de Proyecto.
Criterio de medición de obra: Se medirá el número de unidades realmente ejecutadas según especificaciones de Proyecto.

| Código | Ud | Descripción | Rendimiento | Precio | Importe |
|---|---|---|---|---|---|
| mt35dfa010a | Ud | Fuente de alimentación de 4 módulos, con filtro de banda y salida adicional, intensidad de salida máxima 160 mA, para dispositivos con protocolo de comunicación KNX, tensión nominal entre 200 y 240 Vca (50/60 Hz) o entre 240 y 250 Vcc, tensión en la salida para la línea bus entre 28 y 31 Vcc y tensión en la salida adicional 30 Vcc, con borne de conexión y derivación, para montaje en carril DIN. (material) | 1 | 776714.6 | 776714.600 |
| mo003 | h | Maestro electricista. (mano de obra) | 0.363 | 26179.17 | 9503.039 |
| mo102 | h | Ayudante electricista. (mano de obra) | 0.363 | 19008.41 | 6900.053 |
| mo123 | h | Especialista en la puesta en marcha de instalaciones. (mano de obra) | 0.727 | 49514.79 | 35997.252 |
| % | % | Herramienta menor | 2 % | 829114.944 | 16582.299 |
|  |  | Costes directos |  |  | 845697.243 |
