# Controlador Z-Wave

- Propiedad del archivo: CYPE Ingenieros S.A.
- Formato: FIEBDC-3/2016
- Programa: Generador de precios de la construcción. CYPE Ingenieros, S.A.
- Fecha: 15/10/2024
- Ámbito geográfico: Colombia
- Divisa: COP
- Costes indirectos: 3 %
- Gastos generales: 13 %
- Beneficio industrial: 6 %
- IVA: 16 %

## I Instalaciones

### IM Domóticas e inmóticas

#### IMZ Componentes del sistema Z-Wave

**IMZ010** Ud Controlador Z-Wave.
Controlador Z-Wave Plus, con comunicación con el router vía cable bus, de 137x137x29 mm, frecuencia de funcionamiento 868,42 MHz, alcance máximo 30 m, para alimentación a 100/265 V y 50/60 Hz de frecuencia con fuente de alimentación de 5 Vcc y 2 A, consumo eléctrico 1,5 W, controlable desde smartphone o tablet, con CPU Samsung ARM9, procesador ARM Cortex A8 a 1 GHz, memoria RAM DDR3 de 512 Mb, memoria eMMC de 4 Gb, sistema operativo Linux, 1 puerto Ethernet, 2 puertos USB, 4 puertos RJ11, altavoz y micrófono.
Incluye: Colocación. Conexionado y comprobación de su correcto funcionamiento.
Criterio de medición de proyecto: Número de unidades previstas, según documentación gráfica de Proyecto.
Criterio de medición de obra: Se medirá el número de unidades realmente ejecutadas según especificaciones de Proyecto.

| Código | Ud | Descripción | Rendimiento | Precio | Importe |
|---|---|---|---|---|---|
| mt35dzo020a | Ud | Controlador Z-Wave Plus, con comunicación con el router vía cable bus, de 137x137x29 mm, frecuencia de funcionamiento 868,42 MHz, alcance máximo 30 m, para alimentación a 100/265 V y 50/60 Hz de frecuencia con fuente de alimentación de 5 Vcc y 2 A, consumo eléctrico 1,5 W, controlable desde smartphone o tablet, con CPU Samsung ARM9, procesador ARM Cortex A8 a 1 GHz, memoria RAM DDR3 de 512 Mb, memoria eMMC de 4 Gb, sistema operativo Linux, 1 puerto Ethernet, 2 puertos USB, 4 puertos RJ11, altavoz y micrófono. (material) | 1 | 1546163.18 | 1546163.180 |
| mo123 | h | Especialista en la puesta en marcha de instalaciones. (mano de obra) | 0.485 | 51746.59 | 25097.096 |
| % | % | Herramienta menor | 2 % | 1571260.276 | 31425.206 |
|  |  | Costes directos |  |  | 1602685.482 |
