# Sensor de radón

- Propiedad del archivo: CYPE Ingenieros S.A.
- Formato: FIEBDC-3/2016
- Programa: Generador de precios de la construcción. CYPE Ingenieros, S.A.
- Fecha: 15/10/2024
- Ámbito geográfico: Colombia
- Divisa: COP
- Costes indirectos: 3 %
- Gastos generales: 13 %
- Beneficio industrial: 6 %
- IVA: 16 %

## I Instalaciones

### IN Protección frente al radón

#### INC Sistemas de control automático

**INC010** Ud Sensor de radón.
Sensor de radón, de 60x80x45 mm, con alimentación por cable a 12 Vcc, rango de medición entre 0 y 100000 Bq/m³, con salida analógica 0-10 V. Incluso elementos de fijación.
Incluye: Colocación y fijación. Conexionado y comprobación de su correcto funcionamiento.
Criterio de medición de proyecto: Número de unidades previstas, según documentación gráfica de Proyecto.
Criterio de medición de obra: Se medirá el número de unidades realmente ejecutadas según especificaciones de Proyecto.

| Código | Ud | Descripción | Rendimiento | Precio | Importe |
|---|---|---|---|---|---|
| mt41srd010a | Ud | Sensor de radón, de 60x80x45 mm, con alimentación por cable a 12 Vcc, rango de medición entre 0 y 100000 Bq/m³, con salida analógica 0-10 V, con elementos de fijación. (material) | 1 | 3750040.47 | 3750040.470 |
| mo011 | h | Oficial 1ª montador. (mano de obra) | 0.148 | 27359.16 | 4049.156 |
| mo080 | h | Ayudante montador. (mano de obra) | 0.148 | 19903.05 | 2945.651 |
| % | % | Herramienta menor | 2 % | 3757035.277 | 75140.706 |
|  |  | Costes directos |  |  | 3832175.983 |
