# Franja cortafuegos de placas de yeso laminado, para edificio de uso industrial. Sistema "KNAUF"

- Propiedad del archivo: CYPE Ingenieros S.A.
- Formato: FIEBDC-3/2016
- Programa: Generador de precios de la construcción. CYPE Ingenieros, S.A.
- Fecha: 15/10/2024
- Ámbito geográfico: Colombia
- Divisa: COP
- Costes indirectos: 3 %
- Gastos generales: 13 %
- Beneficio industrial: 6 %
- IVA: 16 %

## I Instalaciones

### IO Contra incendios

#### IOF Protección pasiva contra incendios: franjas cortafuegos

**IOF023** m² Franja cortafuegos de placas de yeso laminado, para edificio de uso industrial. Sistema "KNAUF".
Franja cortafuegos horizontal, de 1 m de anchura, con una resistencia al fuego EI 60, para edificio de uso industrial, fijada mecánicamente a la medianera con subestructura soporte, D113-FC.es 01 "KNAUF", compuesta por 2 placas de yeso laminado DF / - 1200 / longitud / 15 / con los bordes longitudinales afinados, cortafuego "KNAUF", fijadas a la subestructura soporte compuesta por canales y montantes, formando escuadras separadas 750 mm entre sí, conectores y maestras separadas 400 mm entre sí. Incluso tornillos para la fijación de las placas, y pasta y cinta para el tratamiento de juntas.
Incluye: Replanteo. Formación de las escuadras con canales y montantes. Colocación y fijación de las escuadras. Instalación de conectores. Colocación a presión de las maestras contra los conectores. Colocación y fijación de los perfiles perimetrales. Preparación y corte de las placas. Atornillado de las placas a los perfiles perimetrales y a las maestras. Tratamiento de juntas.
Criterio de medición de proyecto: Superficie medida según documentación gráfica de Proyecto.
Criterio de medición de obra: Se medirá la superficie realmente ejecutada según especificaciones de Proyecto.

| Código | Ud | Descripción | Rendimiento | Precio | Importe |
|---|---|---|---|---|---|
| mt12pak020b | m | Canal 75/40/0,7 mm GRC 0,7 "KNAUF" de acero Z4 (Z450) galvanizado especial, para sistema Aquapanel Outdoor. (material) | 3.13 | 8931.71 | 27956.252 |
| mt12pak030ha | m | Montante 75/50/0,7 mm GRC 0,7 "KNAUF" de acero Z4 (Z450) galvanizado especial, para sistema Aquapanel Outdoor. (material) | 1.17 | 10303.75 | 12055.388 |
| mt12pek020za | Ud | Conector, para maestra 60/27, "KNAUF". (material) | 3.9 | 529.18 | 2063.802 |
| mt12pfk011a | m | Maestra 60/27 "KNAUF", de lámina de acero galvanizado. (material) | 3 | 4600.37 | 13801.110 |
| mt12ptk010ba | Ud | Tornillo LB "KNAUF" 3,5x9,5. (material) | 32 | 27.63 | 884.160 |
| mt12ptk010ab | Ud | Tornillo LN "KNAUF" 3,5x11. (material) | 16 | 30.59 | 489.440 |
| mt12ptk030 | Ud | Fijación "KNAUF" para concreto. (material) | 3.4 | 864.66 | 2939.844 |
| mt12pfk012a | m | Perfil U 30/30 de lámina de acero galvanizado, "KNAUF", espesor 0,55 mm. (material) | 1 | 3174.52 | 3174.520 |
| mt12ppk010eb | m² | Placa de yeso laminado DF / - 1200 / longitud / 15 / con los bordes longitudinales afinados, cortafuego "KNAUF"; Euroclase A2-s1, d0 de reacción al fuego. (material) | 2.1 | 20742.01 | 43558.221 |
| mt12ptk010cc | Ud | Tornillo autoperforante TN "KNAUF" 3,5x25. (material) | 17 | 25.31 | 430.270 |
| mt12ptk010cf | Ud | Tornillo autoperforante TN "KNAUF" 3,5x45. (material) | 17 | 38.95 | 662.150 |
| mt12pik020n | kg | Pasta de juntas Uniflott GLS "KNAUF", de fraguado normal (45 minutos), rango de temperatura de trabajo de 10 a 30°C, para aplicación manual sin cinta de juntas. (material) | 0.5 | 592.93 | 296.465 |
| mt12pik010e | kg | Pasta de juntas Jointfiller 24H "KNAUF", Euroclase A2-s1, d0 de reacción al fuego, rango de temperatura de trabajo de 5 a 30°C, para aplicación manual con cinta de juntas. (material) | 0.6 | 2500.47 | 1500.282 |
| mt12pck010a | m | Cinta microperforada de papel "KNAUF" de 50 mm de anchura. (material) | 0.45 | 119.96 | 53.982 |
| mo011 | h | Oficial 1ª montador. (mano de obra) | 0.366 | 27359.16 | 10013.453 |
| mo080 | h | Ayudante montador. (mano de obra) | 0.366 | 19903.05 | 7284.516 |
| mo053 | h | Oficial 1ª montador de divisiones y sistemas de placas. (mano de obra) | 0.366 | 27359.16 | 10013.453 |
| mo100 | h | Ayudante montador de divisiones y sistemas de placas. (mano de obra) | 0.366 | 19903.05 | 7284.516 |
| % | % | Herramienta menor | 2 % | 144461.824 | 2889.236 |
|  |  | Costes directos |  |  | 147351.060 |

Residuos:
- colocación: mt12pak020b Canal 75/40/0,7 mm GRC 0,7 "KNAUF" de acero Z4 (Z450) galvanizado especial, para sistema Aquapanel Outdoor; factor de residuo 0.0107795
- colocación: mt12pak030ha Montante 75/50/0,7 mm GRC 0,7 "KNAUF" de acero Z4 (Z450) galvanizado especial, para sistema Aquapanel Outdoor; factor de residuo 0.00875435
- colocación: mt12pek020za Conector, para maestra 60/27, "KNAUF"; factor de residuo 0.02
- colocación: mt12pfk011a Maestra 60/27 "KNAUF", de lámina de acero galvanizado; factor de residuo 0.0171714
- colocación: mt12ptk010ba Tornillo LB "KNAUF" 3,5x9,5; factor de residuo 0.00555556
- colocación: mt12ptk010ab Tornillo LN "KNAUF" 3,5x11; factor de residuo 0.005
- colocación: mt12pfk012a Perfil U 30/30 de lámina de acero galvanizado, "KNAUF", espesor 0,55 mm; factor de residuo 0.0188
- colocación: mt12ppk010eb; factor de residuo 0.018
- colocación: mt12ptk010cc Tornillo autoperforante TN "KNAUF" 3,5x25; factor de residuo 0.00533333
- colocación: mt12ptk010cf Tornillo autoperforante TN "KNAUF" 3,5x45; factor de residuo 0.00521739
- colocación: mt12pik020n; factor de residuo 0.03
- colocación: mt12pik010e; factor de residuo 0.03
- colocación: mt12pck010a Cinta microperforada de papel "KNAUF" de 50 mm de anchura; factor de residuo 0.0440299

## Recursos

**mt12pak020b** m Canal 75/40/0,7 mm GRC 0,7 "KNAUF" de acero Z4 (Z450) galvanizado especial, para sistema Aquapanel Outdoor
Datos técnicos: Coste energético 97.440 MJ; Emisión de CO2 2.989 kg; Código LER 17 04 05; Masa del elemento 0.73 kg; Volumen 0.000348 m3
Residuos:
- embalaje: re170203 Plástico. (componente de residuo); rendimiento 0.007 kg; Código LER 17 02 03; Masa del elemento 1 kg; Volumen 0.001667 m3

**mt12pak030ha** m Montante 75/50/0,7 mm GRC 0,7 "KNAUF" de acero Z4 (Z450) galvanizado especial, para sistema Aquapanel Outdoor
Datos técnicos: Coste energético 122.674 MJ; Emisión de CO2 3.761 kg; Código LER 17 04 05; Masa del elemento 0.92 kg; Volumen 0.000438 m3
Residuos:
- embalaje: re170203 Plástico; rendimiento 0.007 kg

**mt12pek020za** Ud Conector, para maestra 60/27, "KNAUF"
Datos técnicos: Coste energético 3.307 MJ; Emisión de CO2 0.166 kg; Código LER 17 04 05; Masa del elemento 0.09 kg; Volumen 0.000043 m3
Residuos:
- embalaje: re170203 Plástico; rendimiento 0.025 kg

**mt12pfk011a** m Maestra 60/27 "KNAUF", de lámina de acero galvanizado
Datos técnicos: Coste energético 74.764 MJ; Emisión de CO2 2.294 kg; Código LER 17 04 05; Masa del elemento 0.56 kg; Volumen 0.000267 m3
Residuos:
- embalaje: re170203 Plástico; rendimiento 0.005 kg

**mt12ptk010ba** Ud Tornillo LB "KNAUF" 3,5x9,5
Datos técnicos: Coste energético 0.009 MJ; Emisión de CO2 0.001 kg; Código LER 17 04 05; Masa del elemento 0.0009 kg
Residuos:
- embalaje: re150101 Envases de papel y cartón. (componente de residuo); rendimiento 0.001 kg; Código LER 15 01 01; Masa del elemento 1 kg; Volumen 0.001333 m3

**mt12ptk010ab** Ud Tornillo LN "KNAUF" 3,5x11
Datos técnicos: Coste energético 0.010 MJ; Emisión de CO2 0.001 kg; Código LER 17 04 05; Masa del elemento 0.001 kg
Residuos:
- embalaje: re150101 Envases de papel y cartón; rendimiento 0.001 kg

**mt12pfk012a** m Perfil U 30/30 de lámina de acero galvanizado, "KNAUF", espesor 0,55 mm
Datos técnicos: Coste energético 52.191 MJ; Emisión de CO2 1.604 kg; Código LER 17 04 05; Masa del elemento 0.39 kg; Volumen 0.000186 m3
Residuos:
- embalaje: re170203 Plástico; rendimiento 0.005 kg

**mt12ppk010eb** m² Placa de yeso laminado DF / - 1200 / longitud / 15 / con los bordes longitudinales afinados
Datos técnicos: Coste energético 44.668 MJ; Emisión de CO2 2.179 kg; Código LER 17 08 02; Masa del elemento 12 kg; Volumen 0.012 m3
Residuos:
- embalaje: re170203 Plástico; rendimiento 0.004 kg

**mt12ptk010cc** Ud Tornillo autoperforante TN "KNAUF" 3,5x25
Datos técnicos: Coste energético 0.015 MJ; Emisión de CO2 0.002 kg; Código LER 17 04 05; Masa del elemento 0.0015 kg
Residuos:
- embalaje: re150101 Envases de papel y cartón; rendimiento 0.001 kg

**mt12ptk010cf** Ud Tornillo autoperforante TN "KNAUF" 3,5x45
Datos técnicos: Coste energético 0.023 MJ; Emisión de CO2 0.002 kg; Código LER 17 04 05; Masa del elemento 0.0023 kg; Volumen 0.000001 m3
Residuos:
- embalaje: re150101 Envases de papel y cartón; rendimiento 0.001 kg

**mt12pik020n** kg Pasta de juntas Uniflott GLS "KNAUF"
Datos técnicos: Coste energético 12.798 MJ; Emisión de CO2 0.436 kg; Código LER 17 08 02; Masa del elemento 1 kg; Volumen 0.001 m3
Residuos:
- embalaje: re170203 Plástico; rendimiento 0.02 kg

**mt12pik010e** kg Pasta de juntas Jointfiller 24H "KNAUF"
Datos técnicos: Coste energético 12.798 MJ; Emisión de CO2 0.436 kg; Código LER 17 08 02; Masa del elemento 1 kg; Volumen 0.001 m3
Residuos:
- embalaje: re170203 Plástico; rendimiento 0.02 kg

**mt12pck010a** m Cinta microperforada de papel "KNAUF" de 50 mm de anchura
Datos técnicos: Coste energético 0.004 MJ; Emisión de CO2 0.006 kg; Código LER 20 01 01; Masa del elemento 0.0067 kg; Volumen 0.000009 m3
