# Protección pasiva contra incendios de elemento estructural de madera, con barniz intumescente

- Propiedad del archivo: CYPE Ingenieros S.A.
- Formato: FIEBDC-3/2016
- Programa: Generador de precios de la construcción. CYPE Ingenieros, S.A.
- Fecha: 18/06/2024
- Ámbito geográfico: Colombia
- Divisa: COP
- Costes indirectos: 3 %
- Gastos generales: 13 %
- Beneficio industrial: 6 %
- IVA: 16 %

## I Instalaciones

### IO Contra incendios

#### IOR Protección pasiva contra incendios: estructuras

**IOR160** m² Protección pasiva contra incendios de elemento estructural de madera, con barniz intumescente.
Protección pasiva contra incendios de elemento estructural de cubierta de madera de dimensión mínima mayor de 90 mm, mediante la aplicación de dos manos de barniz intumescente para interior, de dos componentes en emulsión acuosa, incoloro, acabado satinado, (rendimiento: 0,53 l/m²), con una resistencia al fuego de 60 minutos.
Criterio de valoración económica: El precio no incluye la preparación del soporte.
Incluye: Limpieza de la superficie soporte. Aplicación de las manos de acabado.
Criterio de medición de proyecto: Superficie medida según documentación gráfica de Proyecto.
Criterio de medición de obra: Se medirá la superficie realmente ejecutada según especificaciones de Proyecto.

| Código | Ud | Descripción | Rendimiento | Precio | Importe |
|---|---|---|---|---|---|
| mt27pwb010a | kg | Barniz intumescente para interior, de dos componentes en emulsión acuosa, incoloro, acabado satinado, con un contenido de sustancias orgánicas volátiles (VOC) < 140 g/l, para aplicar con brocha, rodillo o pistola. (material) | 0.53 | 62041.15 | 32881.810 |
| mo038 | h | Maestro pintor. (mano de obra) | 0.317 | 25476.92 | 8076.184 |
| % | % | Herramienta menor | 2 % | 40957.994 | 819.160 |
|  |  | Costes directos |  |  | 41777.154 |

Residuos:
- colocación: mt27pwb010a; factor de residuo 0.055

## Recursos

**mt27pwb010a** kg Barniz intumescente para interior
Datos técnicos: Coste energético 54.975 MJ; Emisión de CO2 2.919 kg; Código LER 08 01 11; Masa del elemento 1 kg; Volumen 0.001111 m3
Residuos:
- embalaje: re170203 Plástico. (componente de residuo); rendimiento 0.056 kg; Código LER 17 02 03; Masa del elemento 1 kg; Volumen 0.001667 m3
