# Rociador decorativo

- Propiedad del archivo: CYPE Ingenieros S.A.
- Formato: FIEBDC-3/2016
- Programa: Generador de precios de la construcción. CYPE Ingenieros, S.A.
- Fecha: 18/06/2024
- Ámbito geográfico: Colombia
- Divisa: COP
- Costes indirectos: 3 %
- Gastos generales: 13 %
- Beneficio industrial: 6 %
- IVA: 16 %

## I Instalaciones

### IO Contra incendios

#### IOT Sistemas de extinción fijos

**IOT034** Ud Rociador decorativo.
Rociador automático colgante empotrado, respuesta normal con ampolla fusible de vidrio frágil de 5 mm de diámetro y disolución alcohólica de color rojo, rotura a 68°C, de 3/4" DN 20 mm de diámetro de rosca, coeficiente de descarga K de 116 (métrico), presión de trabajo 12 bar, acabado lacado color bronce, con embellecedor para empotrar. Instalación empotrada. Incluso accesorios y piezas especiales para conexión a la red de distribución de agua.
Criterio de valoración económica: El precio no incluye las ayudas de albañilería para instalaciones.
Incluye: Replanteo. Montaje, conexionado y comprobación de su correcto funcionamiento.
Criterio de medición de proyecto: Número de unidades previstas, según documentación gráfica de Proyecto.
Criterio de medición de obra: Se medirá el número de unidades realmente ejecutadas según especificaciones de Proyecto.

| Código | Ud | Descripción | Rendimiento | Precio | Importe |
|---|---|---|---|---|---|
| mt41roc030na | Ud | Rociador automático colgante empotrado, respuesta normal con ampolla fusible de vidrio frágil de 5 mm de diámetro y disolución alcohólica de color rojo, rotura a 68°C, de 3/4" DN 20 mm de diámetro de rosca, coeficiente de descarga K de 116 (métrico), presión de trabajo 12 bar, acabado lacado color bronce. (material) | 1 | 61181.35 | 61181.350 |
| mt41roc016p | Ud | Embellecedor para empotrar, acabado lacado color bronce, para rociador automático de 3/4" DN 20 mm de diámetro de rosca. (material) | 1 | 20448.91 | 20448.910 |
| mt41roc500 | Ud | Accesorios y piezas especiales para conexión de rociador a red de distribución de agua. (material) | 1 | 14575.24 | 14575.240 |
| mo008 | h | Oficial 1ª plomero. (mano de obra) | 0.303 | 26179.17 | 7932.289 |
| mo107 | h | Ayudante plomero. (mano de obra) | 0.303 | 19008.41 | 5759.548 |
| % | % | Herramienta menor | 2 % | 109897.337 | 2197.947 |
|  |  | Costes directos |  |  | 112095.284 |
