# Bote sifónico

- Propiedad del archivo: CYPE Ingenieros S.A.
- Formato: FIEBDC-3/2016
- Programa: Generador de precios de la construcción. CYPE Ingenieros, S.A.
- Fecha: 18/06/2024
- Ámbito geográfico: Colombia
- Divisa: COP
- Costes indirectos: 3 %
- Gastos generales: 13 %
- Beneficio industrial: 6 %
- IVA: 16 %

## I Instalaciones

### IS Evacuación de aguas

#### ISD Derivaciones individuales

**ISD008** Ud Bote sifónico.
Bote sifónico de polipropileno, de 120 mm de diámetro y de 105 mm de altura, con tres entradas de 40 mm de diámetro y una salida de 50 mm de diámetro, con rejilla circular de acero inoxidable, colocado superficialmente bajo la losa. Incluso prolongador.
Incluye: Presentación en seco de los tubos. Montaje, conexionado y comprobación de su correcto funcionamiento.
Criterio de medición de proyecto: Número de unidades previstas, según documentación gráfica de Proyecto.
Criterio de medición de obra: Se medirá el número de unidades realmente ejecutadas según especificaciones de Proyecto.

| Código | Ud | Descripción | Rendimiento | Precio | Importe |
|---|---|---|---|---|---|
| mt36bop010A | Ud | Bote sifónico de polipropileno, de 120 mm de diámetro y de 105 mm de altura, con tres entradas de 40 mm de diámetro y una salida de 50 mm de diámetro, con rejilla circular de acero inoxidable. (material) | 1 | 33341.92 | 33341.920 |
| mt36bop011a | Ud | Tubo de polipropileno, para prolongación de bote sifónico, de 120 mm de diámetro y de 500 mm de altura. (material) | 1 | 12967.45 | 12967.450 |
| mo008 | h | Oficial 1ª plomero. (mano de obra) | 0.305 | 26179.17 | 7984.647 |
| mo107 | h | Ayudante plomero. (mano de obra) | 0.152 | 19008.41 | 2889.278 |
| % | % | Herramienta menor | 2 % | 57183.295 | 1143.666 |
|  |  | Costes directos |  |  | 58326.961 |

Residuos:
- colocación: mt36bop011a Tubo de polipropileno, para prolongación de bote sifónico, de 120 mm de diámetro y de 500 mm de altura; factor de residuo 0.0275006

## Recursos

**mt36bop010A** Ud Bote sifónico de polipropileno
Datos técnicos: Coste energético 48.627 MJ; Emisión de CO2 2.727 kg
Residuos:
- embalaje: re150101 Envases de papel y cartón. (componente de residuo); rendimiento 0.035 kg; Código LER 15 01 01; Masa del elemento 1 kg; Volumen 0.001333 m3

**mt36bop011a** Ud Tubo de polipropileno, para prolongación de bote sifónico, de 120 mm de diámetro y de 500 mm de altura
Datos técnicos: Coste energético 80.217 MJ; Emisión de CO2 2.541 kg; Código LER 17 02 03; Masa del elemento 0.863 kg; Volumen 0.001438 m3
Residuos:
- embalaje: re150101 Envases de papel y cartón; rendimiento 0.035 kg
