# Bote sifónico

- Propiedad del archivo: CYPE Ingenieros S.A.
- Formato: FIEBDC-3/2016
- Programa: Generador de precios de la construcción. CYPE Ingenieros, S.A.
- Fecha: 18/06/2024
- Ámbito geográfico: Colombia
- Divisa: COP
- Costes indirectos: 3 %
- Gastos generales: 13 %
- Beneficio industrial: 6 %
- IVA: 16 %

## I Instalaciones

### IS Evacuación de aguas

#### ISD Derivaciones individuales

**ISD008** Ud Bote sifónico.
Bote sifónico de polipropileno, de color azul, de 110 mm de diámetro, con tres entradas de 40 mm de diámetro y una salida de 50 mm de diámetro, con tapa ciega de acero inoxidable, colocado superficialmente bajo la losa. Incluso prolongador.
Incluye: Presentación en seco de los tubos. Montaje, conexionado y comprobación de su correcto funcionamiento.
Criterio de medición de proyecto: Número de unidades previstas, según documentación gráfica de Proyecto.
Criterio de medición de obra: Se medirá el número de unidades realmente ejecutadas según especificaciones de Proyecto.

| Código | Ud | Descripción | Rendimiento | Precio | Importe |
|---|---|---|---|---|---|
| mt36abn200a | Ud | Bote sifónico de polipropileno, de color azul, de 110 mm de diámetro, con tres entradas de 40 mm de diámetro y una salida de 50 mm de diámetro. (material) | 1 | 29248.52 | 29248.520 |
| mt36abn202a | Ud | Tapa ciega de acero inoxidable, para bote sifónico de 110 mm de diámetro. (material) | 1 | 15289.59 | 15289.590 |
| mt36abn025a | Ud | Tubo multicapa de polipropileno, insonorizado, libre de halógenos, de 110 mm de diámetro y 500 mm de longitud, para prolongación de bote sifónico. (material) | 1 | 25230.43 | 25230.430 |
| mo008 | h | Oficial 1ª plomero. (mano de obra) | 0.305 | 26179.17 | 7984.647 |
| mo107 | h | Ayudante plomero. (mano de obra) | 0.152 | 19008.41 | 2889.278 |
| % | % | Herramienta menor | 2 % | 80642.465 | 1612.849 |
|  |  | Costes directos |  |  | 82255.314 |

Residuos:
- colocación: mt36abn200a; factor de residuo 0.02694
- colocación: mt36abn025a; factor de residuo 0.0271462

## Recursos

**mt36abn200a** Ud Bote sifónico de polipropileno
Datos técnicos: Coste energético 68.137 MJ; Emisión de CO2 2.163 kg; Código LER 17 02 03; Masa del elemento 0.733 kg; Volumen 0.001222 m3
Residuos:
- embalaje: re150101 Envases de papel y cartón. (componente de residuo); rendimiento 0.035 kg; Código LER 15 01 01; Masa del elemento 1 kg; Volumen 0.001333 m3

**mt36abn202a** Ud Tapa ciega de acero inoxidable, para bote sifónico de 110 mm de diámetro
Datos técnicos: Coste energético 10.515 MJ; Emisión de CO2 1.601 kg
Residuos:
- embalaje: re150101 Envases de papel y cartón; rendimiento 0.072 kg

**mt36abn025a** Ud Tubo multicapa de polipropileno
Datos técnicos: Coste energético 63.583 MJ; Emisión de CO2 2.020 kg; Código LER 17 02 03; Masa del elemento 0.684 kg; Volumen 0.00114 m3
Residuos:
- embalaje: re150101 Envases de papel y cartón; rendimiento 0.035 kg
