# Canaleta de drenaje para ducha de obra

- Propiedad del archivo: CYPE Ingenieros S.A.
- Formato: FIEBDC-3/2016
- Programa: Generador de precios de la construcción. CYPE Ingenieros, S.A.
- Fecha: 18/06/2024
- Ámbito geográfico: Colombia
- Divisa: COP
- Costes indirectos: 3 %
- Gastos generales: 13 %
- Beneficio industrial: 6 %
- IVA: 16 %

## I Instalaciones

### IS Evacuación de aguas

#### ISD Derivaciones individuales

**ISD010** Ud Canaleta de drenaje para ducha de obra.
Canaleta de drenaje de acero inoxidable de 70 mm de anchura y 950 mm de longitud, con sifón extraíble y válvula de aireación de ABS de salida horizontal de polipropileno de 40 mm de diámetro y 115 mm de altura, y rejilla y marco de acero inoxidable modelo Soft, para desagüe de ducha de obra.
Incluye: Montaje, conexionado y comprobación de su correcto funcionamiento.
Criterio de medición de proyecto: Número de unidades previstas, según documentación gráfica de Proyecto.
Criterio de medición de obra: Se medirá el número de unidades realmente ejecutadas según especificaciones de Proyecto.

| Código | Ud | Descripción | Rendimiento | Precio | Importe |
|---|---|---|---|---|---|
| mt15rej032uli | Ud | Canaleta de drenaje de acero inoxidable de 70 mm de anchura y 950 mm de longitud, con sifón extraíble y válvula de aireación de ABS de salida horizontal de polipropileno de 40 mm de diámetro y 115 mm de altura, y rejilla y marco de acero inoxidable modelo Soft, para ducha de obra. (material) | 1 | 2151374.33 | 2151374.330 |
| mo008 | h | Oficial 1ª plomero. (mano de obra) | 0.183 | 26179.17 | 4790.788 |
| mo107 | h | Ayudante plomero. (mano de obra) | 0.091 | 19008.41 | 1729.765 |
| % | % | Herramienta menor | 2 % | 2157894.883 | 43157.898 |
|  |  | Costes directos |  |  | 2201052.781 |
