# Rampa móvil

- Propiedad del archivo: CYPE Ingenieros S.A.
- Formato: FIEBDC-3/2016
- Programa: Generador de precios de la construcción. CYPE Ingenieros, S.A.
- Fecha: 26/03/2024
- Ámbito geográfico: Colombia
- Divisa: COP
- Costes indirectos: 3 %
- Gastos generales: 13 %
- Beneficio industrial: 6 %
- IVA: 16 %

## I Instalaciones

### IT Transporte

#### ITE Escaleras mecánicas y rampas móviles

**ITE020** Ud Rampa móvil.
Suministro e instalación completa de rampa móvil de 11° de inclinación, para interior, para salvar una altura de 4 m, con un ancho de palaustre de 1 m, balaustrada de 1 m, capacidad de transporte 9000 personas/h y 0,5 m/s de velocidad, con protecciones. Incluso pasacables, cuadro y cable de maniobra, instalación eléctrica, línea telefónica y sistemas de seguridad. Totalmente montada, conexionada y probada.
Incluye: Replanteo de los apoyos. Montaje de pasacables. Colocación de la rampa móvil sobre los apoyos. Montaje del cuadro y conexión del cable de maniobra. Conexionado con la red eléctrica.
Criterio de medición de proyecto: Número de unidades previstas, según documentación gráfica de Proyecto.
Criterio de medición de obra: Se medirá el número de unidades realmente ejecutadas según especificaciones de Proyecto.

| Código | Ud | Descripción | Rendimiento | Precio | Importe |
|---|---|---|---|---|---|
| mt39ram010c | Ud | Rampa móvil de 11° de inclinación, para interior, para salvar una altura de 4 m, con un ancho de palaustre de 1 m, balaustrada de 1 m, capacidad de transporte 9000 personas/h y 0,5 m/s de velocidad, con protecciones. (material) | 1 | 681973704.37 | 681973704.370 |
| mt39www020 | Ud | Material auxiliar para instalaciones de transporte. (material) | 3 | 54404.02 | 163212.060 |
| mo016 | h | Oficial 1ª instalador de aparatos elevadores. (mano de obra) | 36.748 | 26179.17 | 962032.139 |
| mo085 | h | Ayudante instalador de aparatos elevadores. (mano de obra) | 36.748 | 19008.41 | 698521.051 |
| % | % | Herramienta menor | 2 % | 683797469.620 | 13675949.392 |
|  |  | Costes directos |  |  | 697473419.012 |
