# Ducto de ventilación de sección circular

- Propiedad del archivo: CYPE Ingenieros S.A.
- Formato: FIEBDC-3/2016
- Programa: Generador de precios de la construcción. CYPE Ingenieros, S.A.
- Fecha: 18/06/2024
- Ámbito geográfico: Colombia
- Divisa: COP
- Costes indirectos: 3 %
- Gastos generales: 13 %
- Beneficio industrial: 6 %
- IVA: 16 %

## I Instalaciones

### IV Ventilación

#### IVG Ventilación mecánica para garajes

**IVG025** m Ducto de ventilación de sección circular.
Ducto circular de pared simple helicoidal de acero galvanizado, de 100 mm de diámetro y 0,5 mm de espesor, suministrado en tramos de 3 ó 5 m, para instalaciones de ventilación y climatización. Incluso accesorios de montaje y elementos de fijación.
Incluye: Replanteo del recorrido de los ductos. Marcado y posterior anclaje de los soportes de los ductos. Montaje y fijación de ductos. Conexiones entre la red de ductos y los ventiladores o cajas de ventilación. Comprobación de su correcto funcionamiento.
Criterio de medición de proyecto: Longitud proyectada, según documentación gráfica de Proyecto, medida entre los ejes de los elementos o de los puntos a conectar, descontando las piezas especiales.
Criterio de medición de obra: Se medirá la longitud realmente ejecutada según especificaciones de Proyecto.

| Código | Ud | Descripción | Rendimiento | Precio | Importe |
|---|---|---|---|---|---|
| mt42con200aa | m | Ducto circular de pared simple helicoidal de acero galvanizado, de 100 mm de diámetro y 0,5 mm de espesor, suministrado en tramos de 3 ó 5 m, para instalaciones de ventilación y climatización. (material) | 1.05 | 18722.98 | 19659.129 |
| mt42con500b | Ud | Brida de 100 mm de diámetro y soporte de techo con varilla para fijación de ductos circulares de aire en instalaciones de ventilación y climatización. (material) | 0.05 | 22818.63 | 1140.932 |
| mo013 | h | Oficial 1ª instalador de ductos de lámina metálica. (mano de obra) | 0.061 | 26179.17 | 1596.929 |
| mo084 | h | Ayudante instalador de ductos de lámina metálica. (mano de obra) | 0.061 | 19044.65 | 1161.724 |
| % | % | Herramienta menor | 2 % | 23558.714 | 471.174 |
|  |  | Costes directos |  |  | 24029.888 |

Residuos:
- colocación: mt42con200aa; factor de residuo 0.035

## Recursos

**mt42con200aa** m Ducto circular de pared simple helicoidal de acero galvanizado
Datos técnicos: Coste energético 13.905 MJ; Emisión de CO2 0.623 kg; Código LER 17 04 05; Masa del elemento 1.233 kg; Volumen 0.000587 m3
Residuos:
- embalaje: re170201 Madera. (componente de residuo); rendimiento 0.011 kg; Código LER 17 02 01; Masa del elemento 1 kg; Volumen 0.000909 m3
- embalaje: re170203 Plástico. (componente de residuo); rendimiento 0.003 kg; Código LER 17 02 03; Masa del elemento 1 kg; Volumen 0.001667 m3
