# Pieza especial para ducto de ventilación de sección oblonga

- Propiedad del archivo: CYPE Ingenieros S.A.
- Formato: FIEBDC-3/2016
- Programa: Generador de precios de la construcción. CYPE Ingenieros, S.A.
- Fecha: 18/06/2024
- Ámbito geográfico: Colombia
- Divisa: COP
- Costes indirectos: 3 %
- Gastos generales: 13 %
- Beneficio industrial: 6 %
- IVA: 16 %

## I Instalaciones

### IV Ventilación

#### IVG Ventilación mecánica para garajes

**IVG029** Ud Pieza especial para ducto de ventilación de sección oblonga.
Codo horizontal 30°, para ducto oblongo de acero galvanizado, de 360x80 mm, en la red de ductos de ventilación.
Incluye: Colocación y fijación de las piezas especiales prefabricadas a la red de ductos.
Criterio de medición de proyecto: Número de unidades previstas, según documentación gráfica de Proyecto.
Criterio de medición de obra: Se medirá el número de unidades realmente ejecutadas según especificaciones de Proyecto.

| Código | Ud | Descripción | Rendimiento | Precio | Importe |
|---|---|---|---|---|---|
| mt42coa118aaa | Ud | Codo horizontal 30°, para ducto oblongo de acero galvanizado, de 360x80 mm. (material) | 1 | 951765.22 | 951765.220 |
| mo013 | h | Oficial 1ª instalador de ductos de lámina metálica. (mano de obra) | 0.122 | 26179.17 | 3193.859 |
| mo084 | h | Ayudante instalador de ductos de lámina metálica. (mano de obra) | 0.122 | 19044.65 | 2323.447 |
| % | % | Herramienta menor | 2 % | 957282.526 | 19145.651 |
|  |  | Costes directos |  |  | 976428.177 |
