# Regulador de caudal

- Propiedad del archivo: CYPE Ingenieros S.A.
- Formato: FIEBDC-3/2016
- Programa: Generador de precios de la construcción. CYPE Ingenieros, S.A.
- Fecha: 18/06/2024
- Ámbito geográfico: Colombia
- Divisa: COP
- Costes indirectos: 3 %
- Gastos generales: 13 %
- Beneficio industrial: 6 %
- IVA: 16 %

## I Instalaciones

### IV Ventilación

#### IVM Ventilación mecánica

**IVM022** Ud Regulador de caudal.
Regulador de caudal de aire constante, para 550 m³/h de caudal y rango de presión estática de 50 a 200 Pa, formado por cuerpo de material termoplástico de 245 mm de diámetro, junta de estanqueidad y regulador.
Incluye: Replanteo. Colocación del regulador en el interior del ducto.
Criterio de medición de proyecto: Número de unidades previstas, según documentación gráfica de Proyecto.
Criterio de medición de obra: Se medirá el número de unidades realmente ejecutadas según especificaciones de Proyecto.

| Código | Ud | Descripción | Rendimiento | Precio | Importe |
|---|---|---|---|---|---|
| mt42svi251vfY2 | Ud | Regulador de caudal de aire constante, para 550 m³/h de caudal y rango de presión estática de 50 a 200 Pa, formado por cuerpo de material termoplástico de 245 mm de diámetro, junta de estanqueidad y regulador. (material) | 1 | 476733.93 | 476733.930 |
| mo011 | h | Oficial 1ª montador. (mano de obra) | 0.183 | 26179.17 | 4790.788 |
| mo080 | h | Ayudante montador. (mano de obra) | 0.183 | 19044.65 | 3485.171 |
| % | % | Herramienta menor | 2 % | 485009.889 | 9700.198 |
|  |  | Costes directos |  |  | 494710.087 |
