# Rejilla para exteriores

- Propiedad del archivo: CYPE Ingenieros S.A.
- Formato: FIEBDC-3/2016
- Programa: Generador de precios de la construcción. CYPE Ingenieros, S.A.
- Fecha: 18/06/2024
- Ámbito geográfico: Colombia
- Divisa: COP
- Costes indirectos: 3 %
- Gastos generales: 13 %
- Beneficio industrial: 6 %
- IVA: 16 %

## I Instalaciones

### IV Ventilación

#### IVM Ventilación mecánica

**IVM024** Ud Rejilla para exteriores.
Rejilla circular de plástico, con lamas horizontales y verticales fijas, salida de aire perpendicular a la rejilla, color blanco, para ducto de admisión o extracción, de 125 mm de diámetro. Incluso elementos de fijación.
Incluye: Replanteo. Colocación y fijación.
Criterio de medición de proyecto: Número de unidades previstas, según documentación gráfica de Proyecto.
Criterio de medición de obra: Se medirá el número de unidades realmente ejecutadas según especificaciones de Proyecto.

| Código | Ud | Descripción | Rendimiento | Precio | Importe |
|---|---|---|---|---|---|
| mt42svs640bb | Ud | Rejilla circular de plástico, con lamas horizontales y verticales fijas, salida de aire perpendicular a la rejilla, color blanco, para ducto de admisión o extracción, de 125 mm de diámetro, con elementos de fijación. (material) | 1 | 181675.36 | 181675.360 |
| mo011 | h | Oficial 1ª montador. (mano de obra) | 0.305 | 26179.17 | 7984.647 |
| mo080 | h | Ayudante montador. (mano de obra) | 0.305 | 19044.65 | 5808.618 |
| % | % | Herramienta menor | 2 % | 195468.625 | 3909.373 |
|  |  | Costes directos |  |  | 199377.998 |

## Recursos

**mt42svs640bb** Ud Rejilla circular de plástico
Datos técnicos: Coste energético 19.415 MJ; Emisión de CO2 1.023 kg
Residuos:
- embalaje: re150101 Envases de papel y cartón. (componente de residuo); rendimiento 0.072 kg; Código LER 15 01 01; Masa del elemento 1 kg; Volumen 0.001333 m3
