# Rejilla de ventilación de lamas fijas de aluminio

- Propiedad del archivo: CYPE Ingenieros S.A.
- Formato: FIEBDC-3/2016
- Programa: Generador de precios de la construcción. CYPE Ingenieros, S.A.
- Fecha: 18/06/2024
- Ámbito geográfico: Colombia
- Divisa: COP
- Costes indirectos: 3 %
- Gastos generales: 13 %
- Beneficio industrial: 6 %
- IVA: 16 %

## I Instalaciones

### IV Ventilación

#### IVN Ventilación natural

**IVN110** m² Rejilla de ventilación de lamas fijas de aluminio.
Rejilla de ventilación de lamas fijas de aluminio anodizado color bronce con espesor mínimo de 15 micras. Incluso tornillos.
Incluye: Marcado de los puntos de fijación. Colocación y fijación.
Criterio de medición de proyecto: Superficie del hueco a cerrar, medida según documentación gráfica de Proyecto.
Criterio de medición de obra: Se medirá, con las dimensiones del hueco, la superficie realmente ejecutada según especificaciones de Proyecto.

| Código | Ud | Descripción | Rendimiento | Precio | Importe |
|---|---|---|---|---|---|
| mt25pce020b | m² | Celosía de lamas fijas de aluminio anodizado color bronce. (material) | 1.02 | 102830.61 | 104887.222 |
| mt23ppb011 | Ud | Tornillo de acero 19/22 mm. (material) | 4 | 70.78 | 283.120 |
| mo018 | h | Oficial 1ª cerrajero. (mano de obra) | 0.061 | 25810.78 | 1574.458 |
| mo059 | h | Ayudante cerrajero. (mano de obra) | 0.122 | 19080.89 | 2327.869 |
| % | % | Herramienta menor | 2 % | 109072.669 | 2181.453 |
|  |  | Costes directos |  |  | 111254.122 |

Residuos:
- colocación: mt25pce020b Celosía de lamas fijas de aluminio anodizado color bronce; factor de residuo 0.024
- colocación: mt23ppb011 Tornillo de acero 19/22 mm; factor de residuo 0.005

## Recursos

**mt25pce020b** m² Celosía de lamas fijas de aluminio anodizado color bronce
Datos técnicos: Coste energético 1145.131 MJ; Emisión de CO2 86.506 kg; Código LER 17 04 02; Masa del elemento 10 kg; Volumen 0.006667 m3
Residuos:
- embalaje: re170203 Plástico. (componente de residuo); rendimiento 0.022 kg; Código LER 17 02 03; Masa del elemento 1 kg; Volumen 0.001667 m3

**mt23ppb011** Ud Tornillo de acero 19/22 mm
Datos técnicos: Coste energético 0.042 MJ; Emisión de CO2 0.003 kg; Código LER 17 04 05; Masa del elemento 0.0042 kg; Volumen 0.000002 m3
Residuos:
- embalaje: re150101 Envases de papel y cartón. (componente de residuo); rendimiento 0.001 kg; Código LER 15 01 01; Masa del elemento 1 kg; Volumen 0.001333 m3
