# Ducto de ventilación de piezas prefabricadas de concreto

- Propiedad del archivo: CYPE Ingenieros S.A.
- Formato: FIEBDC-3/2016
- Programa: Generador de precios de la construcción. CYPE Ingenieros, S.A.
- Fecha: 18/06/2024
- Ámbito geográfico: Colombia
- Divisa: COP
- Costes indirectos: 3 %
- Gastos generales: 13 %
- Beneficio industrial: 6 %
- IVA: 16 %

## I Instalaciones

### IV Ventilación

#### IVV Ductos de admisión y extracción para ventilación

**IVV010** m Ducto de ventilación de piezas prefabricadas de concreto.
Ejecución de ducto de ventilación, formado por piezas simples de concreto, de 24x36x30 cm, recibidas con mortero de cemento, confeccionado en obra, dosificación 1:6. Incluso piezas de registro, de desviación y especiales.
Incluye: Replanteo. Colocación y aplomado de miras de referencia. Colocación de las piezas, recibidas con mortero. Repaso de juntas.
Criterio de medición de proyecto: Longitud medida desde el arranque del ducto hasta la parte inferior del aspirador, según documentación gráfica de Proyecto.
Criterio de medición de obra: Se medirá, desde el arranque del ducto hasta la parte inferior del aspirador, la longitud realmente ejecutada según especificaciones de Proyecto.

| Código | Ud | Descripción | Rendimiento | Precio | Importe |
|---|---|---|---|---|---|
| mt08aaa010a | m³ | Agua. (material) | 0.006 | 3281.16 | 19.687 |
| mt01arg005a | t | Arena de cantera, para mortero preparado en obra. (material) | 0.016 | 45135.97 | 722.176 |
| mt08cem000d | kg | Cemento gris en sacos. (material) | 2.5 | 483.43 | 1208.575 |
| mt20chp010e | Ud | Pieza simple de concreto, de 24x36x30 cm, para ducto de ventilación. (material) | 3.667 | 3243.94 | 11895.528 |
| mq06hor010 | h | Concretera eléctrica con una capacidad de amasado de 160 l. (maquinaria) | 0.008 | 8706.88 | 69.655 |
| mo020 | h | Oficial 1ª obra blanca. (mano de obra) | 0.244 | 25476.92 | 6216.368 |
| mo113 | h | Peón de obra blanca. (mano de obra) | 0.341 | 18348.75 | 6256.924 |
| % | % | Herramienta menor | 2 % | 26388.913 | 527.778 |
|  |  | Costes directos |  |  | 26916.691 |

Residuos:
- colocación: mt01arg005a Arena de cantera, para mortero preparado en obra; factor de residuo 0.00501329
- colocación: mt08cem000d Cemento gris en sacos; factor de residuo 0.0063
- colocación: mt20chp010e Pieza simple de concreto, de 24x36x30 cm, para ducto de ventilación; factor de residuo 0.021335

## Recursos

**mt08aaa010a** m³ Agua
Datos técnicos: Coste energético 60.000 MJ; Emisión de CO2 30.000 kg

**mt01arg005a** t Arena de cantera, para mortero preparado en obra
Datos técnicos: Coste energético 75.000 MJ; Emisión de CO2 4.000 kg; Código LER 01 04 08; Masa del elemento 1000 kg; Volumen 0.666667 m3

**mt08cem000d** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt20chp010e** Ud Pieza simple de concreto, de 24x36x30 cm, para ducto de ventilación
Datos técnicos: Coste energético 19.464 MJ; Emisión de CO2 2.343 kg; Código LER 17 01 01; Masa del elemento 18 kg; Volumen 0.012 m3
Residuos:
- embalaje: re170201 Madera; rendimiento 0.009 kg
- embalaje: re170203 Plástico; rendimiento 0.004 kg
