# Ducto flexible de PVC/poliéster

- Propiedad del archivo: CYPE Ingenieros S.A.
- Formato: FIEBDC-3/2016
- Programa: Generador de precios de la construcción. CYPE Ingenieros, S.A.
- Fecha: 15/10/2024
- Ámbito geográfico: Colombia
- Divisa: COP
- Costes indirectos: 3 %
- Gastos generales: 13 %
- Beneficio industrial: 6 %
- IVA: 16 %

## I Instalaciones

### IV Ventilación

#### IVV Ductos de admisión y extracción para ventilación

**IVV300** m Ducto flexible de PVC/poliéster.
Ducto de ventilación, formado por tubo flexible de PVC, poliéster y cable de acero en espiral, de 125 mm de diámetro. Incluso material auxiliar para montaje y sujeción a la obra, accesorios y piezas especiales.
Incluye: Replanteo del recorrido del ducto y de la situación de los elementos de sujeción. Presentación de tubos, accesorios y piezas especiales. Fijación del material auxiliar para montaje y sujeción a la obra. Montaje, conexionado y comprobación de su correcto funcionamiento.
Criterio de medición de proyecto: Longitud medida según documentación gráfica de Proyecto.
Criterio de medición de obra: Se medirá la longitud realmente ejecutada según especificaciones de Proyecto.

| Código | Ud | Descripción | Rendimiento | Precio | Importe |
|---|---|---|---|---|---|
| mt42sfp420d | Ud | Material auxiliar para montaje y sujeción a la obra de los ductos flexibles de PVC/poliéster, de 125 mm de diámetro. (material) | 1 | 2946.32 | 2946.320 |
| mt42sfp020dc | m | Tubo flexible de PVC, poliéster y cable de acero en espiral, de 125 mm de diámetro, con el precio incrementado el 10% en concepto de accesorios y piezas especiales. (material) | 1 | 65053.34 | 65053.340 |
| mo011 | h | Oficial 1ª montador. (mano de obra) | 0.119 | 27359.16 | 3255.740 |
| mo080 | h | Ayudante montador. (mano de obra) | 0.06 | 19903.05 | 1194.183 |
| % | % | Herramienta menor | 2 % | 72449.583 | 1448.992 |
|  |  | Costes directos |  |  | 73898.575 |
