# Puerta interior de entrada principal, de madera

- Propiedad del archivo: CYPE Ingenieros S.A.
- Formato: FIEBDC-3/2016
- Programa: Generador de precios de la construcción. CYPE Ingenieros, S.A.
- Fecha: 18/06/2024
- Ámbito geográfico: Colombia
- Divisa: COP
- Costes indirectos: 3 %
- Gastos generales: 13 %
- Beneficio industrial: 6 %
- IVA: 16 %

## L Carpintería, closets, cerrajería, vidrios y protecciones solares

### LE Puertas de entrada principal

#### LEM De madera

**LEM010** Ud Puerta interior de entrada principal, de madera.
Puerta interior de entrada principal de 210x90x3,7 cm, hoja con bastidor, refuerzos y paneles de madera maciza de cedro (Cedrela sp), barnizada en taller; marco de madera para pintar. Incluso tapaluces del mismo material y acabado que la hoja, herrajes de colgar, cierre y manija sobre escudo largo de latón, color negro, acabado brillante, serie básica.
Incluye: Colocación, aplomado y nivelación de marcos. Recibido a la obra de los elementos de fijación de marcos. Colocación de los herrajes de colgar. Colocación de la hoja. Colocación de los herrajes de cierre. Colocación de accesorios.
Criterio de medición de proyecto: Número de unidades previstas, según documentación gráfica de Proyecto.
Criterio de medición de obra: Se medirá el número de unidades realmente ejecutadas según especificaciones de Proyecto.

| Código | Ud | Descripción | Rendimiento | Precio | Importe |
|---|---|---|---|---|---|
| mt22aap050la | Ud | Marco de madera para pintar, para puerta de una hoja, con elementos de fijación. (material) | 1 | 47797.98 | 47797.980 |
| mt22atc010NK | m | Tapaluces macizo, 70x10 mm. (material) | 10.6 | 4689.98 | 49713.788 |
| mt22ppf130ab | Ud | Hoja de puerta de entrada principal principal sólida, compuesta por bastidor, refuerzos y paneles de madera maciza de cedro (Cedrela sp), barnizada en taller, 210x90x3,7 cm, según NTC 1829. (material) | 1 | 1846465.09 | 1846465.090 |
| mt23ial010a | Ud | Bisagra de seguridad de 140x70 mm, de latón, color negro, acabado brillante, para puerta de entrada principal principal. (material) | 4 | 15640.45 | 62561.800 |
| mt23ppb031 | Ud | Tornillo de latón 21/35 mm. (material) | 24 | 176.94 | 4246.560 |
| mt23ppa010 | Ud | Cerradura de embutir, frente, accesorios y tornillos de atado, para puerta de entrada principal principal. (material) | 1 | 54356.77 | 54356.770 |
| mt23hal010aa | Ud | Juego de manija y escudo largo de latón, color negro, acabado brillante, serie básica, para puerta de entrada principal principal. (material) | 1 | 31594.87 | 31594.870 |
| mt23hal020a | Ud | Tiradera exterior con escudo, de latón, color negro, acabado brillante, serie básica, para puerta de entrada principal principal. (material) | 1 | 22955.65 | 22955.650 |
| mt23hal100a | Ud | Mirilla óptica gran angular de 14 mm de diámetro y 35 a 60 mm de longitud, con tapa incorporada, de latón, color negro, acabado brillante, serie básica, para puerta de entrada principal principal. (material) | 1 | 2907.72 | 2907.720 |
| mo017 | h | Oficial 1ª carpintero. (mano de obra) | 2.024 | 25845.31 | 52310.907 |
| mo058 | h | Ayudante carpintero. (mano de obra) | 2.024 | 19162.43 | 38784.758 |
| % | % | Herramienta menor | 2 % | 2213695.893 | 44273.918 |
|  |  | Costes directos |  |  | 2257969.811 |

Residuos:
- colocación: mt22aap050la Marco de madera para pintar, para puerta de una hoja, con elementos de fijación; factor de residuo 0.014
- colocación: mt22atc010NK Tapaluces macizo, 70x10 mm; factor de residuo 0.0028
- colocación: mt22ppf130ab; factor de residuo 0.00171351
- colocación: mt23ppb031 Tornillo de latón 21/35 mm; factor de residuo 0.01

## Recursos

**mt22aap050la** Ud Marco de madera para pintar, para puerta de una hoja, con elementos de fijación
Datos técnicos: Coste energético 1257.478 MJ; Emisión de CO2 -16.727 kg; Código LER 17 02 01; Masa del elemento 9.2 kg; Volumen 0.008364 m3
Residuos:
- embalaje: re170203 Plástico. (componente de residuo); rendimiento 0.08 kg; Código LER 17 02 03; Masa del elemento 1 kg; Volumen 0.001667 m3

**mt22atc010NK** m Tapaluces macizo, 70x10 mm
Datos técnicos: Coste energético 16.290 MJ; Emisión de CO2 0.378 kg; Código LER 17 02 01; Masa del elemento 0.4 kg; Volumen 0.000364 m3
Residuos:
- embalaje: re170203 Plástico; rendimiento 0.002 kg

**mt22ppf130ab** Ud Hoja de puerta de entrada principal principal sólida
Datos técnicos: Coste energético 2309.517 MJ; Emisión de CO2 53.481 kg; Código LER 17 02 01; Masa del elemento 56.98 kg; Volumen 0.0518 m3
Residuos:
- embalaje: re150101 Envases de papel y cartón. (componente de residuo); rendimiento 0.289 kg; Código LER 15 01 01; Masa del elemento 1 kg; Volumen 0.001333 m3
- embalaje: re170203 Plástico; rendimiento 0.162 kg
- embalaje: re170604 Materiales de aislamiento distintos de los especificados en los códigos 17 06 01 y 17 06 03. (componente de residuo); rendimiento 0.015 kg; Código LER 17 06 04; Masa del elemento 1 kg; Volumen 0.001667 m3

**mt23ppb031** Ud Tornillo de latón 21/35 mm
Datos técnicos: Coste energético 1.266 MJ; Emisión de CO2 0.086 kg; Código LER 17 04 01; Masa del elemento 0.0072 kg; Volumen 0.000005 m3
Residuos:
- embalaje: re150101 Envases de papel y cartón; rendimiento 0.001 kg

**mt23hal010aa** Ud Juego de manija y escudo largo de latón
Datos técnicos: Coste energético 19.366 MJ; Emisión de CO2 1.359 kg
Residuos:
- embalaje: re150101 Envases de papel y cartón; rendimiento 0.072 kg

**mt23hal020a** Ud Tiradera exterior con escudo
Datos técnicos: Coste energético 18.487 MJ; Emisión de CO2 1.300 kg
Residuos:
- embalaje: re150101 Envases de papel y cartón; rendimiento 0.072 kg
